# Weeze, Kanalsanierung, Abschnitt 6
Angebotsaufforderung (GAEB 90, DA83)
Vergabenummer: 1
Währung: EUR
Auftraggeber: Gemeinde Weeze, Cyriakusplatz 13-14, 47652 Weeze

## Zusätzlicher Text
BAUSTELLENBESCHREIBUNG
Die Gemeinde Weeze beabsichtigt die öffentlichen Hauptsammler und
Schachtbauwerke der Schmutz- und Regenwasserkanalisation im Abschnitt
Nr. 6
zu sanieren.

Die in diesem Leistungsverzeichnis beschriebenen Leistungen umfassen die
Sanierungsarbeiten von Hauptkanälen, Schachtbauwerken und Grundstücks-
bzw. Senkenanschlussleitungen. Hierbei sind sowohl grabenlose
Sanierungsarbeiten erforderlich als auch Reparaturarbeiten in offener
Bauweise (Tiefbau).

Das Gesamtnetz umfasst ca. 13.700 m Schutz- und Regenwasserkanäle,
verteilt auf ca. 390 Haltungen, ca. 410 Stck. Schachtbauwerke und ca. 7.
800 m Grundstücks- bzw. Senkenanschlussleitungen.

Konkret werden nur die Objekte saniert, die in Folge der
Zustandsbewertung gem. DIN EN 13508-2 bzw. DWA-M 149-2 der Objektklassen
4 und 5 zugeordneten Schäden. Dies umfasst ca. 1.650 m Schutz- und
Regenwasserkanäle, verteilt auf 48 Haltungen, 20 Stck. Kanalschächte und
ca. 750 m Grundstücks- bzw. Senkenanschlussleitungen. Dabei ist in 31
Fällen die Reparatur in offener Bauweise (Tiefbau) erforderlich.

Der Abschnitt Nr. 6 umfasst den Bereich südlich des Ortskernes, d.h. das
Gebiet
zwischen der Bahnlinie im Westen, der Karl-Arnold-Straße bzw.
Wasserstraße im
Norden, der Bundesstraße 9 im Osten und dem Willy-Brandt-Ring im Süden.
Das Prüfgebiet besteht überwiegend aus einem allgemeinen Wohngebiet,
welches
zu Beginn der 1960-er Jahre erschlossen wurde. Vereinzelnd befinden sich
darin
Einzel- und Großhandelsflächen (Mischfläche) sowie öffentliche Gebäude.

Übersichtsplan:

## Kanalsanierung Hauptsammler und GAL, Abs
Datum: 25.09.18

*Hinweis*
Eventuelle Behinderungen durch die teilweise beengten
Verhältnisse und dem Anliegerverkehr sind in die
Einheitspreise einzukalkulieren

ALLGEMEINES:
Für die Durchführung der Kanalbauarbeiten gelten die
entsprechenden DIN-Normen und DWA Arbeits- und
Merkblätter.

HINWEISE ZUR KALKULATION:
Die Baustelleneinrichtung für die Tiefbauarbeiten ist
gemäß VOB, Teil C, ATV DIN 18299, inkl. dem Einrichten,
Vorhalten und Abräumen in die Einheitspreise
einzukalkulieren. Das mehrmalige Umsetzen und
Einrichten der Baustelleneinrichtung zu den jeweiligen
Sanierungsstellen ist ebenfalls einzukalkulieren.

Eventuelle Behinderungen durch die teilweise beengten
Verhältnisse sind in die Einheitspreise
einzukalkulieren.
Die Arbeiten erfolgen außerhalb öffentlicher
Verkehrsflächen.
Die für die Absicherung der Baustelle erforderliche
Baustellensicherung ist in die Einheitspreise
einzukalkulieren.

WEITERE HINWEISE:
Alle zusätzlichen außerhalb des Baufeldes beanspruchten
Geländeflächen für Einrichtung der Baustelle, die
Lagerung von Baustoffen oder für die Durchführung der
Arbeiten hat der Auftragnehmer auf seine Kosten zu
beschaffen und im ordnungsgemäßen, dem früheren
gleichwertigen Zustand wieder zu verlassen.

Alle ausgeschriebenen Arbeiten beinhalten, wenn nicht
anders beschrieben, grundsätzlich auch die Lieferung
und den Einbau aller erforderlicher Baustoffe
einschließlich Bauwasser und Baustrom hat der
Auftragnehmer in Eigenregie zu beschaffen; die Kosten
sind, wenn vorher nichts anderes vereinbart, in die
Einheitspreise einzukalkulieren.
Für die Arbeiten ist geschultes Fachpersonal
einzusetzen.

Die Arbeiten sind - wenn einmal begonnen -
unterbrechungsfrei durchzuführen.

ABRECHNUNG:
Die Massenermittlung und Massenzusammenstellung ist
mittels elektronischer Datenverarbeitung zu erstellen.
Die Titelsummen der einzelnen Abschnitte sind
auszuwerfen.
Sämtlichen Rechnungen ist eine kumulierte
Massenermittlung und Massenzusammenstellung getrennt
nach Abschnitten beizufügen. Aus der Massenermittlung
muss der jeweilige Rechengang klar und eindeutig mit
Rechenzeichen zu entnehmen sein. (REB-Richtlinien).
Alle Ansätze bzw. Rechenwege in der Massenermittlung
müssen sich auf einem Aufmaß mit der entsprechenden
Positionsnummer wiederfinden.
Alle Aufmaße müssen fortlaufend durchnummeriert werden.
Bei den Anschlussleitungen ist pro Kanal-Hausanschluss
je ein separates Aufmaß zu erstellen und entsprechend
zu benennen. Die jeweilige zugehörige Aufmaßnummer ist
in der Massenermittlung in der betreffenden Zeile
kenntlich zu machen.
Skizzen, Zeichnungen werden dem jeweiligen Aufmaß zum
Nachweis angehängt bzw. direkt auf dem Aufmaß erstellt.
Auch hierbei ist eine eindeutige Nummerierung
fortzusetzen. Entweder werden die Skizzen in der
Nummerierung der Aufmaße fortlaufend mit
durchnummeriert oder z.B. als 3a, 3b, 3c... angehängt.
Im Aufmaß selbst ist auf die Skizzen, Zeichnungen Bezug
zu nehmen.
Bei den Skizzen, Zeichnungen ist darauf zu achten, dass
ein Bezug zur Örtlichkeit besteht und der Name der
betreffenden Leitung, Haltung oder Schacht vermerkt
ist. Für die Massenermittlung erforderliche Zahlen
müssen dem Aufmaß unmittelbar zu entnehmen sein bzw.
sind diese auf dem Aufmaß kenntlich zu machen.
Jede Zahl kann somit lückenlos über Örtlichkeit,
Maßskizze, Aufmaß und Massenermittlung nachvollzogen
werden.

ABNAHME:
Die Abnahme der Bauleistung erfolgt mit einer
Abnahmeniederschrift. Eine förmliche Abnahme wird
vereinbart.

### Titel 1 Grabenlose Kanalsanierung, Hauptkanäle und Schachtbauwerke (RW)

#### Untertitel 1.1 Verkehrssicherung, Grenzen

**1.1.1 Regelung des öffentlichen Verkehrs gem. RSA 95/01, Kanalsanierung**
Regelung des öffentlichen Verkehrs im Rahmen der
Verkehrssicherung durchführen.
Die Verkehrssicherung ist bei der zuständigen Behörde
zu beantragen und gemäß der Anordnung und den
Verkehrsregeln gemäß der RSA 95/01, ZTV-SA 97/01 und
StVO für Bauarbeiten auf Straßen einzurichten, während
der Bauzeit vorzuhalten und nach Beendigung der
Bauarbeiten zu beseitigen.
Während der Bauarbeiten Verkehrssicherung dem Bauablauf
anpassen, gegebenenfalls umsetzen. Die hierfür
erforderichen Einwendungen sind in diese Position
einzukalkulieren.
Für die Durchführung der Kanalsanierungsarbeiten sind
die betroffenen Bereiche (Aufstellort LKW,
Lagerflächen,
etc.) in Abstimmung mit dem zuständigen Ordnungsamt
bzw. der Bauüberwachung des AG abzusichern.
Die für die Durchführung der Bauarbeiten erforderlichen
Baustellenein- und ausfahrten sind entsprechend den
vorstehenden Regelwerken zu beschildern und
abzusichern.
Sämtliche Kosten, die für die Einholung der Genehmigung
der Verkehrssicherung erforderlich sind, sind hier
einzukalkulieren.
Vergütung nach Baufortschritt, anteilig für diesen
Titel (RW).
Menge: 1,000 Psch
Zuordnung: 591

#### Untertitel 1.2 Vorflutsicherungen

**1.2.1 Vorflutsicherung Absperrung, Regenwasser bis DN 300**
Vorflutsicherung im Regenwasserkanal durch Absperrung
des Zulaufes der Haltung im Schachtbauwerk oberhalb der
Fließrichtung sowie der Seitenzuläufe bis DN 150
mittels Absperrblase einrichten, für die Dauer der
Kanalsanierungsarbeiten vorhalten und nach Beendigung
der wieder zurückbauen.
Der oberhalb der Fließrichtung liegende Kanalabschnitt
ist gegen Schäden durch Rückstau zu schützen.
Ist die anfallende Abwassermenge für diese Form der
Vorflutsicherung zu groß, ist diese mit einer
Abwasserüberleitung zu gewährleisten. Diese wird als
Zulage separat vergütet. Vorflutsicherung in
Regenwasser-Hauptkanälen bis DN 300.
Die Abrechnung erfolgt pro Haltung.
Menge: 15,000 St

**1.2.2 Vorflutsicherung Absperrung, Regenwasser, DN 400 - 500**
Vorflutsicherung im Regenwasserkanal, wie in der
Vorposition beschrieben, in Regenwasser-Hauptkanälen DN
400 bis DN 500.
Die Abrechnung erfolgt pro Haltung.
Menge: 10,000 St

**1.2.3 Vorflutsicherung Absperrung, Regenwasser, DN 700 - 800**
Vorflutsicherung im Regenwasserkanal, wie in der
Vorposition beschrieben, in Regenwasser-Hauptkanälen DN
700 bis DN 800.
Die Abrechnung erfolgt pro Haltung.
Menge: 5,000 St

**1.2.4 Vorflutsicherung Absperrung, Regenwasser, DN 1400**
Vorflutsicherung im Regenwasserkanal, wie in der
Vorposition beschrieben, in Regenwasser-Hauptkanälen DN
1400.
Die Abrechnung erfolgt pro Haltung.
Menge: 1,000 St

#### Untertitel 1.3 Reinigung, TV-Untersuchung

**1.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 1,000 Psch
Zuordnung: 591

**1.3.2 Hauptkanäle bis DN 200 reinigen**
Hauptkanäle bis DN 200, mit Einsatz eines kombinierten
Hochdruckspül- und Saugfahrzeuges, Pumpenleistung von
320 l/min bei 150 bar reinigen.
Die Spülleistung ist dem Verschmutzungsgrad der
Leitungen anzupassen. Für die Kalkulation ist von einem
25%-igen Verschmutzungsgrad auszugehen. Die
Wasserbetankung sowie die Abfuhr und Entsorgung des
Spülgutes ist in diese Position einzukalkulieren.
Nach der Reinigung muss eine einwandfreie
Zustandserkennung möglich sein.
Reinigung in einzelnen Teillängen außerhalb von
Gebäuden, inkl. An- und Abfahrt, dem erforderlichen
Bedienungspersonal und sämtlicher Nebenleistungen.
Menge: 30,000 m
Zuordnung: 541

**1.3.3 Hauptkanäle DN 300 reinigen**
Hauptkanäle DN 300, mit Einsatz eines kombinierten
Hochdruckspül- und Saugfahrzeuges, Pumpenleistung von
320 l/min bei 150 bar, wie in der Vorposition
beschrieben, reinigen.
Für die Kalkulation ist von einem 25%-igen
Verschmutzungsgrad auszugehen.
Menge: 370,000 m

**1.3.4 Hauptkanäle DN 400 reinigen**
Hauptkanäle DN 400, mit Einsatz eines kombinierten
Hochdruckspül- und Saugfahrzeuges, Pumpenleistung von
320 l/min bei 150 bar, wie in der Vorposition
beschrieben, reinigen.
Für die Kalkulation ist von einem 10%-igen
Verschmutzungsgrad auszugehen.
Menge: 50,000 m

**1.3.5 Hauptkanäle DN 500 reinigen**
Hauptkanäle DN 500, mit Einsatz eines kombinierten
Hochdruckspül- und Saugfahrzeuges, Pumpenleistung von
320 l/min bei 150 bar, wie in der Vorposition
beschrieben, reinigen.
Für die Kalkulation ist von einem 10%-igen
Verschmutzungsgrad auszugehen.
Menge: 290,000 m

**1.3.6 Hauptkanäle DN 700 reinigen**
Hauptkanäle DN 700, mit Einsatz eines kombinierten
Hochdruckspül- und Saugfahrzeuges, Pumpenleistung von
320 l/min bei 150 bar, wie in der Vorposition
beschrieben, reinigen.
Für die Kalkulation ist von einem 10%-igen
Verschmutzungsgrad auszugehen.
Menge: 100,000 m

**1.3.7 Hauptkanäle DN 800 reinigen**
Hauptkanäle DN 800, mit Einsatz eines kombinierten
Hochdruckspül- und Saugfahrzeuges, Pumpenleistung von
320 l/min bei 150 bar, wie in der Vorposition
beschrieben, reinigen.
Für die Kalkulation ist von einem 10%-igen
Verschmutzungsgrad auszugehen.
Menge: 40,000 m

**1.3.8 Hauptkanäle DN 1400 reinigen**
Hauptkanäle DN 1400, mit Einsatz eines kombinierten
Hochdruckspül- und Saugfahrzeuges, Pumpenleistung von
320 l/min bei 150 bar, wie in der Vorposition
beschrieben, reinigen.
Für die Kalkulation ist von einem 5%-igen
Verschmutzungsgrad auszugehen.
Menge: 30,000 m

**1.3.9 Hauptkanäle bis DN 200 inspizieren**
Kanal-TV-Inspektion der Hauptkanäle gemäß Arbeitshilfen
Abwasser 2012, DWA-M 149-2 in Verbindung mit DIN EN
13508-2, mit Schnittstelle ISY-Bau Format XML (2006),
gegen Fließrichtung vor Durchführung der
Sanierungsarbeiten durchführen.

Kamera: Drehschwenkkopfkamera
Rohrleitungssystem: Hauptkanäle bis DN 200.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 30,000 m
Zuordnung: 541

**1.3.10 Hauptkanäle DN 300 inspizieren**
Kanal-TV-Inspektion der Hauptkanäle gemäß Arbeitshilfen
Abwasser 2012, DWA-M 149-2 in Verbindung mit DIN EN
13508-2, mit Schnittstelle ISY-Bau Format XML (2006),
wie in der Vorposition beschrieben, gegen Fließrichtung
durchführen.
Rohrleitungssystem: Hauptkanäle DN 300.
Menge: 370,000 m
Zuordnung: 541

**1.3.11 Hauptkanäle DN 400 inspizieren**
Kanal-TV-Inspektion der Hauptkanäle gemäß Arbeitshilfen
Abwasser 2012, DWA-M 149-2 in Verbindung mit DIN EN
13508-2, mit Schnittstelle ISY-Bau Format XML (2006),
wie in der Vorposition beschrieben, gegen Fließrichtung
durchführen.
Rohrleitungssystem: Hauptkanäle DN 400.
Menge: 50,000 m
Zuordnung: 541

**1.3.12 Hauptkanäle DN 500 inspizieren**
Kanal-TV-Inspektion der Hauptkanäle gemäß Arbeitshilfen
Abwasser 2012, DWA-M 149-2 in Verbindung mit DIN EN
13508-2, mit Schnittstelle ISY-Bau Format XML (2006),
wie in der Vorposition beschrieben, gegen Fließrichtung
durchführen.
Rohrleitungssystem: Hauptkanäle DN 500.
Menge: 290,000 m
Zuordnung: 541

**1.3.13 Hauptkanäle DN 700 inspizieren**
Kanal-TV-Inspektion der Hauptkanäle gemäß Arbeitshilfen
Abwasser 2012, DWA-M 149-2 in Verbindung mit DIN EN
13508-2, mit Schnittstelle ISY-Bau Format XML (2006),
wie in der Vorposition beschrieben, gegen Fließrichtung
durchführen.
Rohrleitungssystem: Hauptkanäle DN 700.
Menge: 100,000 m
Zuordnung: 541

**1.3.14 Hauptkanäle DN 800 inspizieren**
Kanal-TV-Inspektion der Hauptkanäle gemäß Arbeitshilfen
Abwasser 2012, DWA-M 149-2 in Verbindung mit DIN EN
13508-2, mit Schnittstelle ISY-Bau Format XML (2006),
wie in der Vorposition beschrieben, gegen Fließrichtung
durchführen.
Rohrleitungssystem: Hauptkanäle DN 800.
Menge: 40,000 m
Zuordnung: 541

**1.3.15 Hauptkanäle DN 1400 inspizieren**
Kanal-TV-Inspektion der Hauptkanäle gemäß Arbeitshilfen
Abwasser 2012, DWA-M 149-2 in Verbindung mit DIN EN
13508-2, mit Schnittstelle ISY-Bau Format XML (2006),
wie in der Vorposition beschrieben, gegen Fließrichtung
durchführen.
Rohrleitungssystem: Hauptkanäle DN 1400.
Menge: 30,000 m
Zuordnung: 541

**1.3.16 Einsatz einer Spezial - Fräse**
Verfestigten Ablagerungen, Wurzeleinwüchse, einragende
Stutzen, etc. durch den Einsatz einer Kanalfräse
beseitigen.
Abgerechnet wird nach von der Bauüberwachung
anerkannten Stundenachweisen.
Menge: 25,000 h
Zuordnung: 541

#### Untertitel 1.4 Schlauchlinerarbeiten

*Hinweis*
Vorbemerkung:

In Anlehnung an die DWA-Merkblätter M143-3 und M144-3
müssen zum Einsatz kommende Materialien im eingebauten
Zustand "resistent gegen physikalische, chemische,
biochemische und biologische Angriffe" des Abwassers
sein. Die geforderten Eigenschaften sind durch
hochwertige Rohstoffe zu erzielen (Polyesterharze gem.
DIN 16946, Teil 2, Mindesttyp 1140, sowie DIN 18820,
Teil 1, Gruppe 3).

Bei allen nicht DIN genormten Materialien muss die
allgemeine bauaufsichtliche Zulassung durch das DIBt,
Berlin vorliegen. Andere Verfahren werden nicht
zugelassen. Für das Schlauchrelining ist bei vor Ort
aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:
- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Es dürfen nur Liner aus Nadelfilz und Polyester-Gewebe
mit einem Kurzzeit E-Modul von mindestens 2.600 N/mm²
und einer Mindestwandstärke von 3,0 mm zum Einsatz
kommen. Die Dehnfähigkeit muss bei 0 % in Längsrichtung
liegen. Die radiale Dehnfähigkeit muss bis 5 %
betragen. Die Herstellung des Schlauchliners muss gem.
Qualitätsstandard DIN EN ISO 9001 erfolgen.

**1.4.1 Rüstpauschale für Inversionsverfahren**
Rüstpauschale für Hausanschlusssanierungen mittels
Anschlussliner mit allen dafür erforderlichen Geräten
und Maschinen einschließlich An- und Abfuhr sämtlicher
Geräte und Maschinen sowie aller für die
Baustelleneinrichtung erforderlichen zusätzlichen
Leistungen.
Eingeschlossen ist die Abstimmung mit dem Mieter bzw.
Nutzuer der Liegenschaft, um Zutritt zur
Revisionsöffnung im Hausinnern zu erlangen, sowie das
Öffnen und Verschließen der entsprechenden
Revisionsöffnung.
Das Vorhalten der Geräte ist einzukalkulieren.
Menge: 1,000 Psch
Zuordnung: 595

**1.4.2 Zulage für Inversion gegen Fließrichtung**
Vorkonfektionierter, selbstklebender Anschlussliner, im
Inversionsverfahren gegen Fließrichtung einbauen.
Als Zulage zum Einbau Anschlussliner.
Menge: 4,000 St
Zuordnung: 595

*Hinweis*
Vorbemerkung:

In Anlehnung an das ATV-Merkblatt A 143,Teil 3 bis 5
müssen zum Einsatz kommende Materialien im eingebauten
Zustand "resistent gegen physikalische, chemische,
biochemische und biologische Angriffe" des Abwassers
sein. Die geforderten Eigenschaften sind durch
hochwertige Rohstoffe zu erzielen (Polyesterharze gem.
DIN 16946, Teil 2, Mindesttyp 1140, sowie DIN 18820,
Teil 1, Gruppe 3).

Bei allen nicht DIN genormten Materialien muss die
allgemeine bauaufsichtliche Zulassung durch das DIBt,
Berlin vorliegen. Andere Verfahren werden nicht
zugelassen. Es werden nur werksimprägnierte
Materialien zugelassen. Vor Ort imprägnierte Liner
werden ausgeschlossen. Für das Schlauchrelining ist bei
vor Ort aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:

- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Zum Schutz der Außenfolie und zur Verbesserung der
Gleitfähigkeit des Schlauchliners ist vor dem Einbau in
die Kanäle grundsätzlich eine Gleitfolie in
das Altrohr einzuziehen.

Es dürfen nur GFK-Liner aus ECR-/Advantex-Glas zum
Einsatz kommen. GFK-Liner aus E-Glas sind vom
Vergabeverfahren ausgeschlossen. Das Kurzzeit E-Modul
muss mindestens 7.000 N/mm² betragen. Die Dehnfähigkeit
muss bei 0 % in Längsrichtung liegen. Die radiale
Dehnfähigkeit muss bis 5 % betragen. Die Herstellung
des Schlauchliners muss gem. Qualitätsstandard DIN EN
ISO 9001 erfolgen.

**1.4.3 Gleitfolie einbringen**
Gleitfolie zum Schutz des Schlauchliners vor dem Einzug
einbringen.
Menge: 25,000 m
Zuordnung: 595

**1.4.4 Schlauchliner DN 300**
Vorkonfektionierter Schlauchliner gemäß den
vorstehenden Vorbemerkungen liefern und einbauen.
Nennweite Altrohr: DN 300 kreisrund.
Altrohrzustand: II
Tiefenlage des Kanals: 1,01 bis 3,50 m.
Einbau in einer Kanalhaltung.
Das Öffnen der Schachtdeckel ist  in diese Position
einzukalkulieren.
Menge: 25,000 m
Zuordnung: 595

**1.4.5 Linerendmanschette DN 300**
Linerendmanschette aus nichtrostendem Stahl (V4A
Edelstahl, Material 1.4404), mit EPDM-Dichtung, liefern
und dicht- bzw. HD-spülbeständig nach Angaben des
Herstellers am Linerende im jeweiligen Schacht gegen
die Rohrwand verspannen und an die Schachtöffnung
einbinden.
Nennweite Altrohr: DN 300
Material: schlauchlinersanierte Rohre (GFK)
Einbau: durch vorh. Schacht-Einstiegsöffnung d = 625
mm, im Schachtbauwerk DN 1000.
Hersteller: z.B. Fa. Uhrig, Typ Quick-Lock LEM.

Angebotenes Fabrikat: '................................
.....................'
  vom Bieter einzutragen
Menge: 2,000 St

**1.4.6 Statische Berechnung**
Statische Berechnung nach ATV M 127, Teil 2, liefern.
Altrohrzustand: II
Lastannahmen für Kanäle DN 200 bis DN 300: SLW 40, mit
Grundwasser ist  zu rechnen, da der HGW max. ca. 1,00 m
oberhalb der Kanalsohle steht.
Die statischen Berechnung sind der Bauüberwachung vor
Ausführung der Arbeiten in geprüfter Form vorzulegen.
Menge: 1,000 Psch
Zuordnung: 595

**1.4.7 Probestück für Nachweis Werkstoffkennwerte**
Probestück für Nachweis  Werkstoffkennwerte im Beisein
der Bauüberwachung des AG entnehmen und dem AG zur
Verfügung stellen.
Mit dem Probestück sollen gem. DWA M 143 Teil 3
folgende statisch relevanten Maße und Materialkennwerte
nachgewiesen werden können:
- Biegefestigkeit
- Biege-E-Modul
- Wanddicke
- Wasserdichtheit.
Der Nachweis selbst erfolgt durch den AG zu seinen
Kosten.
Ein Probestück pro Schlauchliner.
Menge: 1,000 St
Zuordnung: 595

#### Untertitel 1.5 Reparaturverfahren

**1.5.1 Stutzensanierung in Kanälen DN 200 bis DN 500, Schalungsverfahren**
Seitliche Zuläufe mittels KA-TE Schalungsverfahren,
oder gleichwertiges Verfahren, von Seitenzuläufen DN
100 bis DN 200 in Hauptkanälen DN 200 bis DN 500,
jeweils Beton oder Steinzeug, mit einem Spachtelroboter
kameraüberwacht durchführen.

Angebotenes Verfahren:.................................
....................
Eingeschlossen ist das Setzen und Entfernen der
Absperrblase sowie im seitlichen Zulauf als auch im
Hauptkanal. Die erforderlichen Fräsarbeiten zur
Vorbereitung des zu sanierenden Schadens sind hier
einzukalkulieren.
Pro Einbindung sind 5 kg Schalungsharz Epoxonic EX 1824
Rapid, oder gleichwertig, einzurechnen.

Angebotenes Schalungsharz:.............................
................
Über die Eignung des Schalungsharzes ist bei
Aufforderung dem AG ein Prüfzeugnis vorzulegen.
Menge: 25,000 St
Zuordnung: 595

**1.5.2 Stutzensanierung in Kanälen DN 700 bis DN 800, Schalungsverfahren**
Seitliche Zuläufe mittels KA-TE Schalungsverfahren,
oder gleichwertiges Verfahren, von Seitenzuläufen DN
100 bis DN 200 in Hauptkanälen DN 700 bis DN 800,
jeweils Beton oder Steinzeug, wie in der Vorposition
beschrieben, mit einem Spachtelroboter kameraüberwacht
durchführen.

Angebotenes Verfahren:.................................
....................
Menge: 9,000 St
Zuordnung: 595

**1.5.3 Stutzensanierung in Kanälen DN 1400, Handarbeit**
Seitliche Zuläufe mittels KA-TE Schalungsverfahren,
oder gleichwertiges Verfahren, von Seitenzuläufen DN
100 bis DN 200 in Hauptkanälen DN 1400 SB., in
Handarbeit durchführen. Für die Durchführung in
Handarbeit ist das Begehung des Hauptkanals DN 1400
erforderlich.

Angebotenes Verfahren:.................................
....................
Eingeschlossen ist das Setzen und Entfernen der
Absperrblase sowie im seitlichen Zulauf als auch im
Hauptkanal. Die erforderlichen Fräsarbeiten zur
Vorbereitung des zu sanierenden Schadens sind hier
einzukalkulieren.
Pro Einbindung sind 5 kg Schalungsharz Epoxonic EX 1824
Rapid, oder gleichwertig, einzurechnen.

Angebotenes Schalungsharz:.............................
................
Über die Eignung des Schalungsharzes ist bei
Aufforderung dem AG ein Prüfzeugnis vorzulegen.
Menge: 7,000 St

**1.5.4 Stutzensanierung in Kanälen DN 200 bis DN 500, Injektionsverfahren**
Seitliche Zuläufe mittels Packer im Injektionsverfahren
gegen drückendes Grundwasser, von Seitenzuläufen DN
100 bis DN 200 in Hauptkanälen DN 200 bis DN 500,
jeweils Beton oder Steinzeug, kameraüberwacht sanieren.

Angebotenes Verfahren:.................................
....................
Eingeschlossen ist das Setzen und Entfernen der
Absperrblase sowie im seitlichen Zulauf als auch im
Hauptkanal. Die erforderlichen Fräsarbeiten zur
Vorbereitung des zu sanierenden Schadens sind hier
einzukalkulieren.
Pro Schadstelle sind 10 kg 2-Komponenten-
Polyurethanharz
einzurechnen. Mehrverbrauch wird gesondert vergütet.

Angebotenes Schalungsharz:.............................
................
Über die Eignung des Schalungsharzes ist bei
Aufforderung dem AG ein Prüfzeugnis vorzulegen.
Menge: 2,000 St

**1.5.5 Scherben- und Rißsanierung im Schalungsverfahren**
Scherben- und Rißsanierung bzw. Sanierung von
schadhaften Rohrmuffen im Schalungsverfahren gegen
drückendes Grundwasser, oder gleichwertiges Verfahren,
in
Hauptkanälen DN 200 bis DN 500, jeweils Beton oder
Steinzeug, mit einem Spachtelroboter kameraüberwacht
durchführen.

Angebotenes Verfahren:.................................
..........................
Sanierungslänge bis zu ca. 1,00m (1 Schaden). Die
erforderlichen Fräsarbeiten zur Vorbereitung des zu
sanierenden Schadens sind hier einzukalkulieren.
Menge: 15,000 St.
Zuordnung: 595

**1.5.6 Mehrverbrauch 2 Komponenten - Polyurethanharz**
2 Komponenten - Polyurethanharz, passend zu den
Reparaturverfahren der Vorpositionen, liefern und
verarbeiten.

Angebotenes Produkt:...................................
.......................
Menge: 10,000 kg
Zuordnung: 595

**1.5.7 Reparaturmanschette DN 300**
Reparaturmanschette aus nichtrostendem Stahl (V4A
Edelstahl, Material 1.4404), mit EPDM-Dichtung, liefern
und dicht- bzw. HD-spülbeständig nach Angaben des
Herstellers an der zu sanierenden Schadstelle gegen die
Rohrwand verspannen und an die Schachtöffnung
einbinden.
Nennweite Altrohr: DN 300
Material: PVC-Kanalrohre, Betonrohre
Einbau: durch vorh. Schacht-Einstiegsöffnung d = 625
mm, im Schachtbauwerk DN 1000.
Hersteller: z.B. Fa. Uhrig, Typ Quick-Lock.

Angebotenes Fabrikat: '................................
.....................'
  vom Bieter einzutragen
Menge: 2,000 St

#### Untertitel 1.6 Schachtsanierungen

**1.6.1 Sicherheitstechnische Einrichtung, Stemm- und Betonierarbeiten**
Sicherheitstechnische Einrichtung zur Durchführung von
Stemm- und Betonierarbeiten in der Regen- und
Schmutzwasserkanalisation vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt und gilt nur für die Positionen der
Schachtsanierung.
Menge: 1,000 Psch
Zuordnung: 595

**1.6.2 vorh. Reinigungs- und Kontrollschächte reinigen**
Reinigungs- und Kontrollschächte aus Betonfertigteilen
und Mauerwerk, Abmessungen im Lichten ca. 0,80 x 0,80 m
bis 1,00 x 1,00 m bzw. DN 1000, mit Hochdruck-
Dampfstrahl reinigen. Schmutzstoffe restlos beseitigen.
Schachttiefen: 1,01 bis 3,50 m.
Medium: Regen- und Schmutzwasserkanal.
Menge: 8,000 St
Zuordnung: 595

**1.6.3 Korrodierte Steigeisen abtrennen**
Vorhandene korrodierte und nicht tragfähige Steigeisen,
Schachttiefe bis ca. 3,50 m, abtrennen, aufnehmen und
entsorgen.
Menge: 1,000 St
Zuordnung: 541

**1.6.4 Steigeisen liefern und einbauen**
Steigeisen, DIN 1212 (Form E), aus Gusseisen,
Auftrittsfläche geriffelt, liefern und als Ersatz in
einläufige Steigeisengänge mit 25 cm Auftritt nach DIN
19549 in die vorh. Schachtbauwerke einbauen.
Eingeschlossen ist das erforderliche
Befestigungsmateial
sowie sämtlich Bohr- und Sägearbeiten.
Menge: 7,000 St
Zuordnung: 541

**1.6.5 Steigbügel liefern und einbauen**
Steigbügel, DIN 19555 (Form B, aus Edelstahl mit
Ummantelung HDPE, Auftrittsfläche geriffelt, liefern
und als Ersatz in einläufige Steigeisengänge mit 25 cm
Auftritt nach DIN 19549 in die vorh. Schachtbauwerke
einbauen.
Eingeschlossen ist das erforderliche
Befestigungsmateial
sowie sämtlich Bohr- und Sägearbeiten.
Menge: 1,000 St
Zuordnung: 541

**1.6.6 Schachtfugen sanieren**
Schadhafte Schachtfugen reinigen,
Untergrundvorbereitung, mit geeignetem nasshaftenden
und dauerhaft dichten kunststoffmodifizierten Fugen-
Zement-Mörtel verfüllen. Der Fugenmörtel wird separat
vergütet.
Nach erfolgter Fugensanierung ist das Schachtbauwerk
von Mörtelresten zu befreien.
Abgerechnet wird nach von der Bauüberwachung des AG
anerkannten Stundennachweisen.
Menge: 30,000 h
Zuordnung: 595

**1.6.7 Fugen-Zement-Mörtel**
Kunststoffmodifizierten Fugen-Zement-Mörtel, passend
zum Reparaturverfahren der Vorposition, liefern und
verarbeiten.

Angebotenes Fabrikat: '................................
.....................'
  vom Bieter einzutragen

Verschnitt ist einzukalkulieren.
Menge: 30,000 kg
Zuordnung: 595

#### Untertitel 1.7 Dokumentation, Verrechnungssätze

**1.7.1 Hauptkanäle bis DN 200 inspizieren, Abnahme**
Kanal-TV-Inspektion der Hauptkanäle gemäß Arbeitshilfen
Abwasser 2012, DWA-M 149-2 in Verbindung mit DIN EN
13508-2, mit Schnittstelle ISY-Bau Format XML (2006),
gegen Fließrichtung nach Durchführung der
Sanierungsarbeiten als Abnahmeinspektion durchführen.

Kamera: Drehschwenkkopfkamera
Rohrleitungssystem: Hauptkanäle bis DN 200.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 30,000 m
Zuordnung: 541

**1.7.2 Hauptkanäle DN 300 inspizieren, Abnahme**
Kanal-TV-Inspektion der Hauptkanäle gemäß DWA-M 149-2
in Verbindung mit DIN EN 13508-2, mit Schnittstelle
ISY-Bau Format (2006), wie in der Vorposition
beschrieben, durchführen.

Kamera: Drehschwenkkopfkamera
Rohrleitungssystem: Hauptkanäle DN 300.

Kanal-TV-Inspektion außerhalb von Gebäuden.
Menge: 370,000 m
Zuordnung: 541

**1.7.3 Hauptkanäle DN 400 inspizieren, Abnahme**
Kanal-TV-Inspektion der Hauptkanäle gemäß DWA-M 149-2
in Verbindung mit DIN EN 13508-2, mit Schnittstelle
ISY-Bau Format (2006), wie in der Vorposition
beschrieben, durchführen.

Kamera: Drehschwenkkopfkamera
Rohrleitungssystem: Hauptkanäle DN 400.

Kanal-TV-Inspektion außerhalb von Gebäuden.
Menge: 50,000 m
Zuordnung: 541

**1.7.4 Hauptkanäle DN 500 inspizieren, Abnahme**
Kanal-TV-Inspektion der Hauptkanäle gemäß DWA-M 149-2
in Verbindung mit DIN EN 13508-2, mit Schnittstelle
ISY-Bau Format (2006), wie in der Vorposition
beschrieben, durchführen.

Kamera: Drehschwenkkopfkamera
Rohrleitungssystem: Hauptkanäle DN 500.

Kanal-TV-Inspektion außerhalb von Gebäuden.
Menge: 290,000 m
Zuordnung: 541

**1.7.5 Hauptkanäle DN 700 inspizieren, Abnahme**
Kanal-TV-Inspektion der Hauptkanäle gemäß DWA-M 149-2
in Verbindung mit DIN EN 13508-2, mit Schnittstelle
ISY-Bau Format (2006), wie in der Vorposition
beschrieben, durchführen.

Kamera: Drehschwenkkopfkamera
Rohrleitungssystem: Hauptkanäle DN 700.

Kanal-TV-Inspektion außerhalb von Gebäuden.
Menge: 100,000 m
Zuordnung: 541

**1.7.6 Hauptkanäle DN 800 inspizieren, Abnahme**
Kanal-TV-Inspektion der Hauptkanäle gemäß DWA-M 149-2
in Verbindung mit DIN EN 13508-2, mit Schnittstelle
ISY-Bau Format (2006), wie in der Vorposition
beschrieben, durchführen.

Kamera: Drehschwenkkopfkamera
Rohrleitungssystem: Hauptkanäle DN 800.

Kanal-TV-Inspektion außerhalb von Gebäuden.
Menge: 40,000 m
Zuordnung: 541

**1.7.7 Hauptkanäle DN 1400 inspizieren, Abnahme**
Kanal-TV-Inspektion der Hauptkanäle gemäß DWA-M 149-2
in Verbindung mit DIN EN 13508-2, mit Schnittstelle
ISY-Bau Format (2006), wie in der Vorposition
beschrieben, durchführen.

Kamera: Drehschwenkkopfkamera
Rohrleitungssystem: Hauptkanäle DN 1400.

Kanal-TV-Inspektion außerhalb von Gebäuden.
Menge: 30,000 m
Zuordnung: 541

**1.7.8 Optische Schachtinspektionen durchführen, mit TV-Kamera, Abnahme**
Optische Inspektion gemäß Arbeitshilfen Abwasser 2012
der
Schachtbauwerke aus Mauerwerk- und Betonfertigteilen,
rund
bzw. eckig, lichte Innenmaße von DN 1000 bis DN 1500
bzw. 0,60 m x 0,60 m bis 1,80 m x 1,80 m, Schachttiefe
bis 4,50 m, Einstiegsöffnung d = 625 mm, in Regen- und
Schmutzwasserkanälen, Deckel unverschraubt, Klasse D400
nach DIN 1229 und DIN EN 124, durch Untersuchung mit
TV-Kamera, Blickwinkel 360 vertikal und horizontal, mit
Verschwenkung während der Aufnahme.
Die Ergebnisse sind nach DIN EN 13508 zu dokumentieren.
Dokumentation inkl. Schachtfotos in 1-facher
Papierausfertigung sowie digital im Austauschformit XML
nach DWA-M 150.
Kamerasystem PANORAMO SI oder gleichwertig.

Angebotenes Kamerasystem:

_______________________________________________
Menge: 12,000 St

**1.7.9 Reinigungs- und Kontrollschächte öffnen, Zulage Verschraubungen**
Reinigungs- und Kontrollschächte, wie in den
Vorpositionen
beschrieben, öffnen.
Zulage für das Öffnen und Verschließen von
verschraubten
Kanalschachtabdeckungen.
Menge: 2,000 St

### Titel 2 Grabenlose Kanalsanierung, Hauptkanäle und Schachtbauwerke (SW)

#### Untertitel 2.1 Verkehrssicherung, Grenzen

**2.1.1 Regelung des öffentlichen Verkehrs gem. RSA 95/01, Kanalsanierung**
Regelung des öffentlichen Verkehrs im Rahmen der
Verkehrssicherung durchführen.
Die Verkehrssicherung ist bei der zuständigen Behörde
zu beantragen und gemäß der Anordnung und den
Verkehrsregeln gemäß der RSA 95/01, ZTV-SA 97/01 und
StVO für Bauarbeiten auf Straßen einzurichten, während
der Bauzeit vorzuhalten und nach Beendigung der
Bauarbeiten zu beseitigen.
Während der Bauarbeiten Verkehrssicherung dem Bauablauf
anpassen, gegebenenfalls umsetzen. Die hierfür
erforderichen Einwendungen sind in diese Position
einzukalkulieren.
Für die Durchführung der Kanalsanierungsarbeiten sind
die betroffenen Bereiche (Aufstellort LKW,
Lagerflächen,
etc.) in Abstimmung mit dem zuständigen Ordnungsamt
bzw. der Bauüberwachung des AG abzusichern.
Die für die Durchführung der Bauarbeiten erforderlichen
Baustellenein- und ausfahrten sind entsprechend den
vorstehenden Regelwerken zu beschildern und
abzusichern.
Sämtliche Kosten, die für die Einholung der Genehmigung
der Verkehrssicherung erforderlich sind, sind hier
einzukalkulieren.
Vergütung nach Baufortschritt, anteilig für diesen
Titel (SW).
Menge: 1,000 Psch
Zuordnung: 591

#### Untertitel 2.2 Vorflutsicherungen

**2.2.1 Vorflutsicherung Absperrung, Schmutzwasser bis DN 250**
Vorflutsicherung im Schmutzwasserkanal durch Absperrung
des Zulaufes der Haltung im Schachtbauwerk oberhalb der
Fließrichtung sowie der Seitenzuläufe bis DN 150
mittels Absperrblase einrichten, für die Dauer der
Kanalsanierungsarbeiten vorhalten und nach Beendigung
der wieder zurückbauen.
Der oberhalb der Fließrichtung liegende Kanalabschnitt
ist gegen Schäden durch Rückstau zu schützen.
Ist die anfallende Abwassermenge für diese Form der
Vorflutsicherung zu groß, ist diese mit einer
Abwasserüberleitung zu gewährleisten. Diese wird als
Zulage separat vergütet. Vorflutsicherung in
Schmutzwasser-Hauptkanälen bis DN 250.
Die Abrechnung erfolgt pro Haltung.
Menge: 25,000 St

**2.2.2 Vorflutsicherung Absperrung, Schmutzwasser DN 300**
Vorflutsicherung im Schmutzwasserkanal, wie in der
Vorposition beschrieben, in Schmutzwasser-Hauptkanälen
DN 300.
Die Abrechnung erfolgt pro Haltung.
Menge: 5,000 St

**2.2.3 Vorflutsicherung Abwasserüberleitung, SW bis DN 250, Zulage**
Vorflutsicherung im Schmutzwasserkanal durch
Abwasserüberleitung mittels Absperrblasen, Pumpen und
Hilfsrohrleitungen aus Kanaleinstiegs- oder
Revisionsschächte für die Dauer der Inspektionsarbeiten
der Freispiegelkanalisation bis DN 250 durchführen. Die
Auswahl der Pumpen erfolgt durch den AN.
Die Abwässer sind abschnittsweise vor den
Umleitungsstrecken aufzustauen und ggf. mit Pumpen auf
Straßenhöhe anzuheben und über Hilfsleitungen unterhalb
des Anschlussbereiches wieder einzuleiten.
Erforderliche Förderleistung bis 35l/s über eine
Strecke von max. 60 m.
Die Abrechnung erfolgt pro Haltung. Als Zulage zur
Vorflutsicherung der Absperrung.
Menge: 25,000 St
Zuordnung: 595

**2.2.4 Vorflutsicherung Abwasserüberleitung, SW DN 300, Zulage**
Vorflutsicherung im Schmutzwasserkanal, wie in der
Vorposition beschrieben, durch Abwasserüberleitung
mittels Absperrblasen, Pumpen und Hilfsrohrleitungen
aus Kanaleinstiegs- oder Revisionsschächte für die
Dauer der Inspektionsarbeiten der
Freispiegelkanalisation DN 300 durchführen.
Erforderliche Förderleistung bis 140l/s über eine
Strecke von max. 75 m.
Die Abrechnung erfolgt pro Haltung. Als Zulage zur
Vorflutsicherung der Absperrung.
Menge: 2,000 St

#### Untertitel 2.3 Reinigung, TV-Untersuchung

**2.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 1,000 Psch
Zuordnung: 591

**2.3.2 Hauptkanäle bis DN 200 reinigen**
Hauptkanäle bis DN 200, mit Einsatz eines kombinierten
Hochdruckspül- und Saugfahrzeuges, Pumpenleistung von
320 l/min bei 150 bar reinigen.
Die Spülleistung ist dem Verschmutzungsgrad der
Leitungen anzupassen. Für die Kalkulation ist von einem
25%-igen Verschmutzungsgrad auszugehen. Die
Wasserbetankung sowie die Abfuhr und Entsorgung des
Spülgutes ist in diese Position einzukalkulieren.
Nach der Reinigung muss eine einwandfreie
Zustandserkennung möglich sein.
Reinigung in einzelnen Teillängen außerhalb von
Gebäuden, inkl. An- und Abfahrt, dem erforderlichen
Bedienungspersonal und sämtlicher Nebenleistungen.
Menge: 160,000 m
Zuordnung: 541

**2.3.3 Hauptkanäle DN 250 reinigen**
Hauptkanäle DN 250, mit Einsatz eines kombinierten
Hochdruckspül- und Saugfahrzeuges, Pumpenleistung von
320 l/min bei 150 bar, wie in der Vorposition
beschrieben, reinigen.
Für die Kalkulation ist von einem 25%-igen
Verschmutzungsgrad auszugehen.
Menge: 670,000 m

**2.3.4 Hauptkanäle DN 300 reinigen**
Hauptkanäle DN 300, mit Einsatz eines kombinierten
Hochdruckspül- und Saugfahrzeuges, Pumpenleistung von
320 l/min bei 150 bar, wie in der Vorposition
beschrieben, reinigen.
Für die Kalkulation ist von einem 25%-igen
Verschmutzungsgrad auszugehen.
Menge: 140,000 m

**2.3.5 Hauptkanäle DN 400 reinigen**
Hauptkanäle DN 400, mit Einsatz eines kombinierten
Hochdruckspül- und Saugfahrzeuges, Pumpenleistung von
320 l/min bei 150 bar, wie in der Vorposition
beschrieben, reinigen.
Für die Kalkulation ist von einem 10%-igen
Verschmutzungsgrad auszugehen.
Menge: 40,000 m

**2.3.6 Hauptkanäle bis DN 200 inspizieren**
Kanal-TV-Inspektion der Hauptkanäle gemäß Arbeitshilfen
Abwasser 2012, DWA-M 149-2 in Verbindung mit DIN EN
13508-2, mit Schnittstelle ISY-Bau Format XML (2006),
gegen Fließrichtung vor Durchführung der
Sanierungsarbeiten durchführen.

Kamera: Drehschwenkkopfkamera
Rohrleitungssystem: Hauptkanäle bis DN 200.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 160,000 m
Zuordnung: 541

**2.3.7 Hauptkanäle DN 250 inspizieren**
Kanal-TV-Inspektion der Hauptkanäle gemäß Arbeitshilfen
Abwasser 2012, DWA-M 149-2 in Verbindung mit DIN EN
13508-2, mit Schnittstelle ISY-Bau Format XML (2006),
wie in der Vorposition beschrieben, gegen Fließrichtung
durchführen.
Rohrleitungssystem: Hauptkanäle DN 250.
Menge: 670,000 m
Zuordnung: 541

**2.3.8 Hauptkanäle DN 300 inspizieren**
Kanal-TV-Inspektion der Hauptkanäle gemäß Arbeitshilfen
Abwasser 2012, DWA-M 149-2 in Verbindung mit DIN EN
13508-2, mit Schnittstelle ISY-Bau Format XML (2006),
wie in der Vorposition beschrieben, gegen Fließrichtung
durchführen.
Rohrleitungssystem: Hauptkanäle DN 300.
Menge: 140,000 m
Zuordnung: 541

**2.3.9 Hauptkanäle DN 400 inspizieren**
Kanal-TV-Inspektion der Hauptkanäle gemäß Arbeitshilfen
Abwasser 2012, DWA-M 149-2 in Verbindung mit DIN EN
13508-2, mit Schnittstelle ISY-Bau Format XML (2006),
wie in der Vorposition beschrieben, gegen Fließrichtung
durchführen.
Rohrleitungssystem: Hauptkanäle DN 400.
Menge: 40,000 m
Zuordnung: 541

**2.3.10 Einsatz einer Spezial - Fräse**
Verfestigten Ablagerungen, Wurzeleinwüchse, einragende
Stutzen, etc. durch den Einsatz einer Kanalfräse
beseitigen.
Abgerechnet wird nach von der Bauüberwachung
anerkannten Stundenachweisen.
Menge: 25,000 h
Zuordnung: 541

#### Untertitel 2.4 Schlauchlinerarbeiten

*Hinweis*
Vorbemerkung:

In Anlehnung an die DWA-Merkblätter M143-3 und M144-3
müssen zum Einsatz kommende Materialien im eingebauten
Zustand "resistent gegen physikalische, chemische,
biochemische und biologische Angriffe" des Abwassers
sein. Die geforderten Eigenschaften sind durch
hochwertige Rohstoffe zu erzielen (Polyesterharze gem.
DIN 16946, Teil 2, Mindesttyp 1140, sowie DIN 18820,
Teil 1, Gruppe 3).

Bei allen nicht DIN genormten Materialien muss die
allgemeine bauaufsichtliche Zulassung durch das DIBt,
Berlin vorliegen. Andere Verfahren werden nicht
zugelassen. Für das Schlauchrelining ist bei vor Ort
aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:
- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Es dürfen nur Liner aus Nadelfilz und Polyester-Gewebe
mit einem Kurzzeit E-Modul von mindestens 2.600 N/mm²
und einer Mindestwandstärke von 3,0 mm zum Einsatz
kommen. Die Dehnfähigkeit muss bei 0 % in Längsrichtung
liegen. Die radiale Dehnfähigkeit muss bis 5 %
betragen. Die Herstellung des Schlauchliners muss gem.
Qualitätsstandard DIN EN ISO 9001 erfolgen.

**2.4.1 Rüstpauschale für Inversionsverfahren**
Rüstpauschale für Hausanschlusssanierungen mittels
Anschlussliner mit allen dafür erforderlichen Geräten
und Maschinen einschließlich An- und Abfuhr sämtlicher
Geräte und Maschinen sowie aller für die
Baustelleneinrichtung erforderlichen zusätzlichen
Leistungen.
Eingeschlossen ist die Abstimmung mit dem Mieter bzw.
Nutzuer der Liegenschaft, um Zutritt zur
Revisionsöffnung im Hausinnern zu erlangen, sowie das
Öffnen und Verschließen der entsprechenden
Revisionsöffnung.
Das Vorhalten der Geräte ist einzukalkulieren.
Menge: 1,000 Psch
Zuordnung: 595

**2.4.2 Zulage für Inversion gegen Fließrichtung**
Vorkonfektionierter, selbstklebender Anschlussliner, im
Inversionsverfahren gegen Fließrichtung einbauen.
Als Zulage zum Einbau Anschlussliner.
Menge: 1,000 St
Zuordnung: 595

**2.4.3 Kurzliner DN 150 inversieren, L = 0,50 m**
Vorkonfektionierter, selbstklebender Kurzliner, ohne
Kalibrierschlauch, gemäß den vorstehenden
Vorbemerkungen in der erforderlichen Einbaulänge
liefern und mittels Imprägnieranlage mit Vakuumpumpe
vorimprägniert im Inversionsverfahren einbauen.
Nennweite Altrohr: DN 150 kreisrund
Länge Kurzliner: 0,50 m.
Altrohrzustand: II
Tiefenlage des Kanals: 1,01 bis 3,50 m.

angebotenes Verfahren / Produkt: ......................
.................
Einbau in einem durchgehenden Leitungsabschnitt.
Nach Einbau des Anschlussliners ist dieser vor der
Wiederinbetriebnahme vollständig aushärten zu lassen.
Sämtliche erforderliche Hilfsmittel wie z.B. Strom,
Wasser, Warmwasser, das Öffnen und Verschließen der
Revisionsöffnung etc. sind in diese Position
einzukalkulieren.
Menge: 1,000 St
Zuordnung: 595

**2.4.4 Kurzliner DN 250 inversieren, L = 0,50 m**
Vorkonfektionierter, selbstklebender Kurzliner, ohne
Kalibrierschlauch, gemäß den vorstehenden
Vorbemerkungen und wie in der Vorposition beschrieben,
in der erforderlichen Einbaulänge, liefern und mittels
Imprägnieranlage mit Vakuumpumpe vorimprägniert im
Inversionsverfahren einbauen.
Nennweite Altrohr: DN 250 kreisrund
Altrohrzustand: II
Tiefenlage des Kanals: 1,01 bis 3,50 m.
Länge Kurzliner: 0,50 m.
Menge: 2,000 St

**2.4.5 Kurzliner DN 300 inversieren, L = 1,00 m**
Vorkonfektionierter, selbstklebender Kurzliner, ohne
Kalibrierschlauch, gemäß den vorstehenden
Vorbemerkungen und wie in der Vorposition beschrieben,
in der erforderlichen Einbaulänge, liefern und mittels
Imprägnieranlage mit Vakuumpumpe vorimprägniert im
Inversionsverfahren einbauen.
Nennweite Altrohr: DN 300 kreisrund
Altrohrzustand: II
Tiefenlage des Kanals: 1,01 bis 3,50 m.
Länge Kurzliner: 1,00 m.
Menge: 1,000 St
Zuordnung: 595

*Hinweis*
Vorbemerkung:

In Anlehnung an das ATV-Merkblatt A 143,Teil 3 bis 5
müssen zum Einsatz kommende Materialien im eingebauten
Zustand "resistent gegen physikalische, chemische,
biochemische und biologische Angriffe" des Abwassers
sein. Die geforderten Eigenschaften sind durch
hochwertige Rohstoffe zu erzielen (Polyesterharze gem.
DIN 16946, Teil 2, Mindesttyp 1140, sowie DIN 18820,
Teil 1, Gruppe 3).

Bei allen nicht DIN genormten Materialien muss die
allgemeine bauaufsichtliche Zulassung durch das DIBt,
Berlin vorliegen. Andere Verfahren werden nicht
zugelassen. Es werden nur werksimprägnierte
Materialien zugelassen. Vor Ort imprägnierte Liner
werden ausgeschlossen. Für das Schlauchrelining ist bei
vor Ort aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:

- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Zum Schutz der Außenfolie und zur Verbesserung der
Gleitfähigkeit des Schlauchliners ist vor dem Einbau in
die Kanäle grundsätzlich eine Gleitfolie in
das Altrohr einzuziehen.

Es dürfen nur GFK-Liner aus ECR-/Advantex-Glas zum
Einsatz kommen. GFK-Liner aus E-Glas sind vom
Vergabeverfahren ausgeschlossen. Das Kurzzeit E-Modul
muss mindestens 7.000 N/mm² betragen. Die Dehnfähigkeit
muss bei 0 % in Längsrichtung liegen. Die radiale
Dehnfähigkeit muss bis 5 % betragen. Die Herstellung
des Schlauchliners muss gem. Qualitätsstandard DIN EN
ISO 9001 erfolgen.

**2.4.6 Gleitfolie einbringen**
Gleitfolie zum Schutz des Schlauchliners vor dem Einzug
einbringen.
Menge: 540,000 m
Zuordnung: 595

**2.4.7 Schlauchliner DN 200**
Vorkonfektionierter Schlauchliner gemäß den
vorstehenden Vorbemerkungen liefern und einbauen.
Nennweite Altrohr: DN 200 kreisrund.
Altrohrzustand: II
Tiefenlage des Kanals: 1,01 bis 3,50 m.
Einbau in drei aufeinander folgenden Kanalhaltungen.
Das Öffnen der Schachtdeckel ist  in diese Position
einzukalkulieren.
Menge: 120,000 m
Zuordnung: 595

**2.4.8 Schlauchliner DN 250**
Vorkonfektionierter Schlauchliner gemäß den
vorstehenden Vorbemerkungen liefern und einbauen.
Nennweite Altrohr: DN 250 kreisrund.
Altrohrzustand: II
Tiefenlage des Kanals: 1,80 bis 3,50 m.
Einbau in 14, vereinzelnd aufeinander folgenden
Kanalhaltungen.
Das Öffnen der Schachtdeckel ist  in diese Position
einzukalkulieren.
Menge: 420,000 m
Zuordnung: 595

**2.4.9 Linerendmanschette DN 200**
Linerendmanschette aus nichtrostendem Stahl (V4A
Edelstahl, Material 1.4404), mit EPDM-Dichtung, liefern
und dicht- bzw. HD-spülbeständig nach Angaben des
Herstellers am Linerende im jeweiligen Schacht gegen
die Rohrwand verspannen und an die Schachtöffnung
einbinden.
Nennweite Altrohr: DN 200
Material: schlauchlinersanierte Rohre (GFK)
Einbau: durch vorh. Schacht-Einstiegsöffnung d = 625
mm, im Schachtbauwerk DN 1000.
Hersteller: z.B. Fa. Uhrig, Typ Quick-Lock LEM.

Angebotenes Fabrikat: '................................
.....................'
  vom Bieter einzutragen
Menge: 2,000 St

**2.4.10 Linerendmanschette DN 250**
Linerendmanschette aus nichtrostendem Stahl (V4A
Edelstahl, Material 1.4404), mit EPDM-Dichtung, liefern
und dicht- bzw. HD-spülbeständig nach Angaben des
Herstellers am Linerende im jeweiligen Schacht gegen
die Rohrwand verspannen und an die Schachtöffnung
einbinden.
Nennweite Altrohr: DN 250
Material: schlauchlinersanierte Rohre (GFK)
Einbau: durch vorh. Schacht-Einstiegsöffnung d = 625
mm, im Schachtbauwerk DN 1000.
Hersteller: z.B. Fa. Uhrig, Typ Quick-Lock LEM.

Angebotenes Fabrikat: '................................
.....................'
  vom Bieter einzutragen
Menge: 14,000 St

**2.4.11 Linerendmanschette DN 300**
Linerendmanschette aus nichtrostendem Stahl (V4A
Edelstahl, Material 1.4404), mit EPDM-Dichtung, liefern
und dicht- bzw. HD-spülbeständig nach Angaben des
Herstellers am Linerende im jeweiligen Schacht gegen
die Rohrwand verspannen und an die Schachtöffnung
einbinden.
Nennweite Altrohr: DN 300
Material: schlauchlinersanierte Rohre (GFK)
Einbau: durch vorh. Schacht-Einstiegsöffnung d = 625
mm, im Schachtbauwerk DN 1000.
Hersteller: z.B. Fa. Uhrig, Typ Quick-Lock LEM.

Angebotenes Fabrikat: '................................
.....................'
  vom Bieter einzutragen
Menge: 2,000 St

**2.4.12 Schachtgerinne öffnen**
Schachtgerinne DN 200 bis DN 300 nach Einzug und
vollständigen Aushärten des Schlauchliners auf Höhe der
Berme horizontal öffnen, Teilstück aufnehmen, aus dem
Schacht DN 1000 transportieren und entsorgen.
Der eingebaute Schlauchliner verbleibt im Bereich der
Fließsohle.
Menge: 10,000 St.
Zuordnung: 595

**2.4.13 Seitliche Zuläufe öffnen**
Seitliche Zuläufe nach Einzug und vollständigen
Aushärten des Schlauchliners mit Fräsroboter öffnen.
Eingeschlossen ist das Einmessen der vorh. Zuläufe vor
Einbau des Schlauchliners.
Zuläufe: DN 100 bis DN 150.
Nicht in Betrieb befindliche Seitenzuläufe sind
verschlossen zu halten.
Menge: 58,000 St.
Zuordnung: 595

**2.4.14 Seitliche Zuläufe einbinden**
Seitliche Zuläufe mittels KA-TE Schalungsverfahren,
oder gleichwertiges Verfahren, von Seitenzuläufen DN
100 bis DN 150 in mit Schlauchliner renovierten
Hauptkanal DN 200 bis DN 300, mit einem Spachtelroboter
kameraüberwacht durchführen.

Angebotenes Verfahren:.................................
....................
Eingeschlossen ist das Setzen und Entfernen der
Absperrblase sowie im seitlichen Zulauf als auch im
Hauptkanal.
Pro Einbindung sind 5 kg Schalungsharz Epoxonic EX 1824
Rapid, oder gleichwertig, einzurechnen.

Angebotenes Schalungsharz:.............................
................
Über die Eignung des Schalungsharzes ist bei
Aufforderung dem AG ein Prüfzeugnis vorzulegen.
Menge: 58,000 St
Zuordnung: 595

**2.4.15 Statische Berechnung**
Statische Berechnung nach ATV M 127, Teil 2, liefern.
Altrohrzustand: II
Lastannahmen für Kanäle DN 200 bis DN 300: SLW 40, mit
Grundwasser ist  zu rechnen, da der HGW max. ca. 1,00 m
oberhalb der Kanalsohle steht.
Die statischen Berechnung sind der Bauüberwachung vor
Ausführung der Arbeiten in geprüfter Form vorzulegen.
Menge: 1,000 Psch
Zuordnung: 595

**2.4.16 Probestück für Nachweis Werkstoffkennwerte**
Probestück für Nachweis  Werkstoffkennwerte im Beisein
der Bauüberwachung des AG entnehmen und dem AG zur
Verfügung stellen.
Mit dem Probestück sollen gem. DWA M 143 Teil 3
folgende statisch relevanten Maße und Materialkennwerte
nachgewiesen werden können:
- Biegefestigkeit
- Biege-E-Modul
- Wanddicke
- Wasserdichtheit.
Der Nachweis selbst erfolgt durch den AG zu seinen
Kosten.
Ein Probestück pro Schlauchliner.
Menge: 17,000 St
Zuordnung: 595

#### Untertitel 2.5 Reparaturverfahren

**2.5.1 Stutzensanierung in Kanälen DN 200 bis DN 500, Schalungsverfahren**
Seitliche Zuläufe mittels KA-TE Schalungsverfahren,
oder gleichwertiges Verfahren, von Seitenzuläufen DN
100 bis DN 200 in Hauptkanälen DN 200 bis DN 500,
jeweils Beton oder Steinzeug, mit einem Spachtelroboter
kameraüberwacht durchführen.

Angebotenes Verfahren:.................................
....................
Eingeschlossen ist das Setzen und Entfernen der
Absperrblase sowie im seitlichen Zulauf als auch im
Hauptkanal. Die erforderlichen Fräsarbeiten zur
Vorbereitung des zu sanierenden Schadens sind hier
einzukalkulieren.
Pro Einbindung sind 5 kg Schalungsharz Epoxonic EX 1824
Rapid, oder gleichwertig, einzurechnen.

Angebotenes Schalungsharz:.............................
................
Über die Eignung des Schalungsharzes ist bei
Aufforderung dem AG ein Prüfzeugnis vorzulegen.
Menge: 35,000 St
Zuordnung: 595

**2.5.2 Stutzensanierung in Kanälen DN 200 bis DN 500, Injektionsverfahren**
Seitliche Zuläufe mittels Packer im Injektionsverfahren
gegen drückendes Grundwasser, von Seitenzuläufen DN
100 bis DN 200 in Hauptkanälen DN 200 bis DN 500,
jeweils Beton oder Steinzeug, kameraüberwacht sanieren.

Angebotenes Verfahren:.................................
....................
Eingeschlossen ist das Setzen und Entfernen der
Absperrblase sowie im seitlichen Zulauf als auch im
Hauptkanal. Die erforderlichen Fräsarbeiten zur
Vorbereitung des zu sanierenden Schadens sind hier
einzukalkulieren.
Pro Schadstelle sind 10 kg 2-Komponenten-
Polyurethanharz
einzurechnen. Mehrverbrauch wird gesondert vergütet.

Angebotenes Schalungsharz:.............................
................
Über die Eignung des Schalungsharzes ist bei
Aufforderung dem AG ein Prüfzeugnis vorzulegen.
Menge: 3,000 St

**2.5.3 Scherben- und Rißsanierung im Schalungsverfahren**
Scherben- und Rißsanierung bzw. Sanierung von
schadhaften Rohrmuffen im Schalungsverfahren gegen
drückendes Grundwasser, oder gleichwertiges Verfahren,
in
Hauptkanälen DN 200 bis DN 500, jeweils Beton oder
Steinzeug, mit einem Spachtelroboter kameraüberwacht
durchführen.

Angebotenes Verfahren:.................................
..........................
Sanierungslänge bis zu ca. 1,00m (1 Schaden). Die
erforderlichen Fräsarbeiten zur Vorbereitung des zu
sanierenden Schadens sind hier einzukalkulieren.
Menge: 10,000 St.
Zuordnung: 595

**2.5.4 Scherben- und Rißsanierung im Injektionsverfahren**
Scherben- und Rißsanierung bzw. Sanierung von
schadhaften Rohrmuffen im Injektionsverfahren gegen
drückendes Grundwasser, z.B. Janßen - Verfahren oder
gleichwertig.

Angebotenes Verfahren:.................................
.........................
Injektionsgele, wie sie bei der Muffensanierung
eingesetzt werden, sind hier nicht zugelassen. Das
vorh. Kanalrohr DN 200 bis DN 500, jeweils Beton oder
Steinzeug, ist für das Injektionsverfahren entsprechend
vorzubereiten (aufrauhen).
Die erforderlichen Fräsarbeiten zur Vorbereitung des zu
sanierenden Schadens sind hier einzukalkulieren.
Pro Schadstelle sind 10 kg 2-Komponenten-
Polyurethanharz
einzurechnen. Mehrverbrauch wird gesondert vergütet.
Sanierungslänge bis zu ca. 1,00m (1 Schaden).
Menge: 5,000 St.
Zuordnung: 595

**2.5.5 Mehrverbrauch 2 Komponenten - Polyurethanharz**
2 Komponenten - Polyurethanharz, passend zu den
Reparaturverfahren der Vorpositionen, liefern und
verarbeiten.

Angebotenes Produkt:...................................
.......................
Menge: 40,000 kg
Zuordnung: 595

**2.5.6 Reparaturmanschette DN 250**
Reparaturmanschette aus nichtrostendem Stahl (V4A
Edelstahl, Material 1.4404), mit EPDM-Dichtung, liefern
und dicht- bzw. HD-spülbeständig nach Angaben des
Herstellers an der zu sanierenden Schadstelle gegen die
Rohrwand verspannen und an die Schachtöffnung
einbinden.
Nennweite Altrohr: DN 250
Material: PVC-Kanalrohre, Betonrohre
Einbau: durch vorh. Schacht-Einstiegsöffnung d = 625
mm, im Schachtbauwerk DN 1000.
Hersteller: z.B. Fa. Uhrig, Typ Quick-Lock.

Angebotenes Fabrikat: '................................
.....................'
  vom Bieter einzutragen
Menge: 1,000 St

**2.5.7 Reparaturmanschette DN 300**
Reparaturmanschette aus nichtrostendem Stahl (V4A
Edelstahl, Material 1.4404), mit EPDM-Dichtung, liefern
und dicht- bzw. HD-spülbeständig nach Angaben des
Herstellers an der zu sanierenden Schadstelle gegen die
Rohrwand verspannen und an die Schachtöffnung
einbinden.
Nennweite Altrohr: DN 300
Material: PVC-Kanalrohre, Betonrohre
Einbau: durch vorh. Schacht-Einstiegsöffnung d = 625
mm, im Schachtbauwerk DN 1000.
Hersteller: z.B. Fa. Uhrig, Typ Quick-Lock.

Angebotenes Fabrikat: '................................
.....................'
  vom Bieter einzutragen
Menge: 5,000 St

#### Untertitel 2.6 Schachtsanierungen

**2.6.1 Sicherheitstechnische Einrichtung, Stemm- und Betonierarbeiten**
Sicherheitstechnische Einrichtung zur Durchführung von
Stemm- und Betonierarbeiten in der Regen- und
Schmutzwasserkanalisation vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt und gilt nur für die Positionen der
Schachtsanierung.
Menge: 1,000 Psch
Zuordnung: 595

**2.6.2 vorh. Reinigungs- und Kontrollschächte reinigen**
Reinigungs- und Kontrollschächte aus Betonfertigteilen
und Mauerwerk, Abmessungen im Lichten ca. 0,80 x 0,80 m
bis 1,00 x 1,00 m bzw. DN 1000, mit Hochdruck-
Dampfstrahl reinigen. Schmutzstoffe restlos beseitigen.
Schachttiefen: 1,01 bis 3,50 m.
Medium: Regen- und Schmutzwasserkanal.
Menge: 5,000 St
Zuordnung: 595

**2.6.3 Schachtgerinne für Einbau Schlauchliner teilweise abbrechen**
Vorhandes Schachtgerinne von Reinigungs- und
Kontrollschächten DN 1000 aus Betonfertigteilen und
Mauerwerk passend für den Einbau eines Schlauchliners
ausstemmen, Schutt laden und entsorgen.
Schachtsohle mit durchlaufenden Gerinne und einem
seitlichen Zulauf.
Schachttiefen: 1,01 bis 3,50 m.
Medium: Regen- und Schmutzwasserkanal..
Menge: 1,000 St

**2.6.4 Schachtgerinne vollständig abbrechen**
Vorhandenes Schachtgerinne von Reinigungs- und
Kontrollschächten DN 1000 aus Betonfertigteilen und
Mauerwerk passend vollständig ausstemmen, Schutt laden
und entsorgen.
Schachtsohle mit durchlaufenden Gerinne und seitlichen
Zuläufen.
Schachttiefen: 1,01 bis 3,50 m.
Medium: Regen- und Schmutzwasserkanal.
Menge: 1,000 St

**2.6.5 Schachtgerinne wieder teilweise herstellen**
Schachtgerinne in von Reinigungs- und Kontrollschacht
DN
1000 aus Betonfertigteilen und Mauerwerk mit einem
Längsgefälle von bis 1,0 % bzw. je nach vorh. Höhe der
angeschlossenen Rohrsohlen einschalen und inkl. Bermen
mit wasserdichtem Beton C20/25 entsprechend den Zubzw.
Abläufen bis zum Rohrscheitel bzw. gem. ATV-DVWKA
157 aufbetonieren.
Wiederherstellung der Aufbruchstellen für den Einbau
des
Schlauchliners.
Die Fließsohle ist mit Steinzeughalbschalen
auszukleiden. Seitliche Zuläufe sind fachgerecht
einzubinden. Die Bermen sind in einem Gefälle von 1:10
gem. ATV-DVWK-A 157 zu klinkern.
Schachtsohle mit durchlaufenden Gerinne und einem
seitlichen Zulauf.
Schachttiefen: 1,01 bis 3,50 m.
Medium: Regen- und Schmutzwasserkanal.
Menge: 1,000 St

**2.6.6 Schachtgerinne vollständig herstellen**
Neues Schachtgerinne in von Reinigungs- und
Kontrollschacht DN 1000 aus Betonfertigteilen und
Mauerwerk mit einem Längsgefälle von bis 1,0 % bzw. je
nach vorh. Höhe der angeschlossenen Rohrsohlen
einschalen und inkl. Bermen mit wasserdichtem Beton
C20/25 entsprechend den Zu- bzw. Abläufen bis zum
Rohrscheitel bzw. gem. ATV-DVWK-A 157 aufbetonieren.
Die Fließsohle ist mit Steinzeughalbschalen
auszukleiden. Seitliche Zuläufe sind fachgerecht
einzubinden. Die Bermen sind in einem Gefälle von 1:10
gem. ATV-DVWK-A 157 zu klinkern.
Schachtsohle mit durchlaufenden Gerinne und einem
seitlichen Zulauf.
Schachttiefen: 1,01 bis 3,50 m.
Medium: Regen- und Schmutzwasserkanal.
Menge: 1,000 St

**2.6.7 Schmutzfänger Form F**
Schmutzfänger DIN 1221 Form F für Schachtabdeckung
liefern und einsetzen.
Medium: Regen- und Schmutzwasserkanal..
Menge: 1,000 St
Zuordnung: 541

**2.6.8 Korrodierte Steigeisen abtrennen**
Vorhandene korrodierte und nicht tragfähige Steigeisen,
Schachttiefe bis ca. 3,50 m, abtrennen, aufnehmen und
entsorgen.
Menge: 2,000 St
Zuordnung: 541

**2.6.9 Steigeisen liefern und einbauen**
Steigeisen, DIN 1212 (Form E), aus Gusseisen,
Auftrittsfläche geriffelt, liefern und als Ersatz in
einläufige Steigeisengänge mit 25 cm Auftritt nach DIN
19549 in die vorh. Schachtbauwerke einbauen.
Eingeschlossen ist das erforderliche
Befestigungsmateial
sowie sämtlich Bohr- und Sägearbeiten.
Menge: 4,000 St
Zuordnung: 541

**2.6.10 Steigbügel liefern und einbauen**
Steigbügel, DIN 19555 (Form B, aus Edelstahl mit
Ummantelung HDPE, Auftrittsfläche geriffelt, liefern
und als Ersatz in einläufige Steigeisengänge mit 25 cm
Auftritt nach DIN 19549 in die vorh. Schachtbauwerke
einbauen.
Eingeschlossen ist das erforderliche
Befestigungsmateial
sowie sämtlich Bohr- und Sägearbeiten.
Menge: 1,000 St
Zuordnung: 541

**2.6.11 Schachtinnenflächen sanieren, komplett**
Beschichtung der Schachtsohle und der Schachtwand mit
kunststoffmodifizierten Mörtel, Schichtdicke mind. 5
mm, herstellen. Oberfläche glätten, einschl.
Untergrundvorbereitung mit Dichtungsschlämmen.
Nennweite Schachtunterteil: DN 1000
Schachttiefen: 2,01 bis 3,10 m.
Medium: Mischwasser.
Einstiegsöffnung Durchmesser 625 mm, Klasse D 400 DIN
1229 und DIN EN 124.
Hersteller: Ergelit, Typ Beschichtungsmörtel "KS1".

Angebotenes Fabrikat: '................................
.....................'
  vom Bieter einzutragen

Verschnitt ist einzukalkulieren.
Menge: 3,000 St

**2.6.12 Schachtinnenflächen sanieren, Schachtsohle**
Beschichtung der Schachtsohle (Fließsohle bis Oberkante
Berme) mit kunststoffmodifizierten Mörtel, Schichtdicke
mind. 5 mm, herstellen. Oberfläche glätten, einschl.
Untergrundvorbereitung mit Dichtungsschlämmen.
Nennweite Schachtunterteil: DN 1000
Schachttiefen: 2,01 bis 3,10 m.
Medium: Mischwasser.
Einstiegsöffnung Durchmesser 625 mm, Klasse D 400 DIN
1229 und DIN EN 124.
Hersteller: Ergelit, Typ Beschichtungsmörtel "KS1".

Angebotenes Fabrikat: '................................
.....................'
  vom Bieter einzutragen

Verschnitt ist einzukalkulieren.
Menge: 1,000 St

**2.6.13 Schachtfugen sanieren**
Schadhafte Schachtfugen reinigen,
Untergrundvorbereitung, mit geeignetem nasshaftenden
und dauerhaft dichten kunststoffmodifizierten Fugen-
Zement-Mörtel verfüllen. Der Fugenmörtel wird separat
vergütet.
Nach erfolgter Fugensanierung ist das Schachtbauwerk
von Mörtelresten zu befreien.
Abgerechnet wird nach von der Bauüberwachung des AG
anerkannten Stundennachweisen.
Menge: 20,000 h
Zuordnung: 595

**2.6.14 Fugen-Zement-Mörtel**
Kunststoffmodifizierten Fugen-Zement-Mörtel, passend
zum Reparaturverfahren der Vorposition, liefern und
verarbeiten.

Angebotenes Fabrikat: '................................
.....................'
  vom Bieter einzutragen

Verschnitt ist einzukalkulieren.
Menge: 45,000 kg
Zuordnung: 595

#### Untertitel 2.7 Dokumentation, Verrechnungssätze

**2.7.1 Hauptkanäle bis DN 200 inspizieren, Abnahme**
Kanal-TV-Inspektion der Hauptkanäle gemäß Arbeitshilfen
Abwasser 2012, DWA-M 149-2 in Verbindung mit DIN EN
13508-2, mit Schnittstelle ISY-Bau Format XML (2006),
gegen Fließrichtung nach Durchführung der
Sanierungsarbeiten als Abnahmeinspektion durchführen.

Kamera: Drehschwenkkopfkamera
Rohrleitungssystem: Hauptkanäle bis DN 200.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 160,000 m
Zuordnung: 541

**2.7.2 Hauptkanäle DN 250 inspizieren, Abnahme**
Kanal-TV-Inspektion der Hauptkanäle gemäß DWA-M 149-2
in Verbindung mit DIN EN 13508-2, mit Schnittstelle
ISY-Bau Format (2006), wie in der Vorposition
beschrieben, durchführen.

Kamera: Drehschwenkkopfkamera
Rohrleitungssystem: Hauptkanäle DN 250.

Kanal-TV-Inspektion außerhalb von Gebäuden.
Menge: 670,000 m
Zuordnung: 541

**2.7.3 Hauptkanäle DN 300 inspizieren, Abnahme**
Kanal-TV-Inspektion der Hauptkanäle gemäß DWA-M 149-2
in Verbindung mit DIN EN 13508-2, mit Schnittstelle
ISY-Bau Format (2006), wie in der Vorposition
beschrieben, durchführen.

Kamera: Drehschwenkkopfkamera
Rohrleitungssystem: Hauptkanäle DN 300.

Kanal-TV-Inspektion außerhalb von Gebäuden.
Menge: 140,000 m
Zuordnung: 541

**2.7.4 Hauptkanäle DN 400 inspizieren, Abnahme**
Kanal-TV-Inspektion der Hauptkanäle gemäß DWA-M 149-2
in Verbindung mit DIN EN 13508-2, mit Schnittstelle
ISY-Bau Format (2006), wie in der Vorposition
beschrieben, durchführen.

Kamera: Drehschwenkkopfkamera
Rohrleitungssystem: Hauptkanäle DN 400.

Kanal-TV-Inspektion außerhalb von Gebäuden.
Menge: 40,000 m
Zuordnung: 541

**2.7.5 Optische Schachtinspektionen durchführen, mit TV-Kamera, Abnahme**
Optische Inspektion gemäß Arbeitshilfen Abwasser 2012
der
Schachtbauwerke aus Mauerwerk- und Betonfertigteilen,
rund
bzw. eckig, lichte Innenmaße von DN 1000 bis DN 1500
bzw. 0,60 m x 0,60 m bis 1,80 m x 1,80 m, Schachttiefe
bis 4,50 m, Einstiegsöffnung d = 625 mm, in Regen- und
Schmutzwasserkanälen, Deckel unverschraubt, Klasse D400
nach DIN 1229 und DIN EN 124, durch Untersuchung mit
TV-Kamera, Blickwinkel 360 vertikal und horizontal, mit
Verschwenkung während der Aufnahme.
Die Ergebnisse sind nach DIN EN 13508 zu dokumentieren.
Dokumentation inkl. Schachtfotos in 1-facher
Papierausfertigung sowie digital im Austauschformit XML
nach DWA-M 150.
Kamerasystem PANORAMO SI oder gleichwertig.

Angebotenes Kamerasystem:

_______________________________________________
Menge: 8,000 St

**2.7.6 Reinigungs- und Kontrollschächte öffnen, Zulage Verschraubungen**
Reinigungs- und Kontrollschächte, wie in den
Vorpositionen
beschrieben, öffnen.
Zulage für das Öffnen und Verschließen von
verschraubten
Kanalschachtabdeckungen.
Menge: 8,000 St

### Titel 3 Grabenlose Kanalsanierung, Grundstücks- und Senkenanschlussleitungen

#### Untertitel 3.1 Verkehrssicherung, Grenzen

*Hinweis*
In diesem Titel ist die nachfolgende Position so zu
kalkulieren, dass diese anteilig pro zu sanierenden
Anschlussleitungen abgerechnet werden kann.

**3.1.1 Regelung des Anliegerverkehrs gem. RSA 95/01**
Regelung des öffentlichen Verkehrs im Rahmen der
Verkehrssicherung durchführen.
Die Verkehrssicherung ist bei der zuständigen Behörde
zu beantragen und gemäß der Anordnung und den
Verkehrsregeln gemäß der RSA 95/01, ZTV-SA 97/01 und
StVO für Bauarbeiten auf Straßen einzurichten, während
der Bauzeit vorzuhalten und nach Beendigung der
Bauarbeiten zu beseitigen.
Während der Bauarbeiten Verkehrssicherung dem Bauablauf
anpassen, gegebenenfalls umsetzen. Die hierfür
erforderichen Einwendungen sind in diese Position
einzukalkulieren.
Für die Durchführung der Kanalsanierungsarbeiten sind
die betroffenen Bereiche (Aufstellort LKW,
Lagerflächen,
etc.) in Abstimmung mit dem zuständigen Ordnungsamt
bzw. der Bauüberwachung des AG abzusichern.
Die für die Durchführung der Bauarbeiten erforderlichen
Baustellenein- und ausfahrten sind entsprechend den
vorstehenden Regelwerken zu beschildern und
abzusichern.
Sämtliche Kosten, die für die Einholung der Genehmigung
der Verkehrssicherung erforderlich sind, sind hier
einzukalkulieren.
Vergütung je zu sanierende Grundstücks- bzw.
Senkenanschlussleitung.
Menge: 125,000 St
Zuordnung: 591

#### Untertitel 3.2 Vorflutsicherungen

**3.2.1 Vorflutsicherung Absperrung, Schmutzwasser**
Vorflutsicherung im Schmutzwasserkanal durch Absperrung
des Zulaufes der Haltung bzw. Leitung im Schachtbauwerk
bzw. Revisionsöffnung oberhalb der Fließrichtung
mittels Absperrblase einrichten, für die Dauer der
Inspektions-, Bau- bzw. Sanierungsarbeiten vorhalten
und nach Beendigung der Arbeiten wieder zurückbauen.
Der oberhalb der Fließrichtung liegende Kanalabschnitt
ist gegen Schäden durch Rückstau zu schützen.
Ist die anfallende Abwassermenge für diese Form der
Vorflutsicherung zu groß, ist diese mit einer
Abwasserüberleitung zu gewährleisten. Diese wird als
Zulage separat vergütet. Vorflutsicherung in
Schmutzwasserhaltungen bzw. Leitungen bis DN 200.
Die Abrechnung erfolgt pro Haltung.
Menge: 60,000 St
Zuordnung: 541

**3.2.2 Vorflutsicherung Abwasserüberleitung, SW bis DN 200, Zulage**
Vorflutsicherung im Schmutzwasserkanal durch
Abwasserüberleitung mittels Absperrblasen, Pumpen und
Hilfsrohrleitungen aus Kanaleinstiegs- oder
Revisionsschächte für die Dauer der Inspektions-, Bau-
bzw. Sanierungsarbeiten an der Freispiegelkanalisation
bis einschließlich DN 200 durchführen. Die Auswahl der
Pumpen erfolgt durch den AN.
Die Abwässer sind abschnittsweise vor den
Umleitungsstrecken aufzustauen und ggf. mit Pumpen auf
Straßenhöhe anzuheben und über Hilfsleitungen unterhalb
des Anschlussbereiches wieder einzuleiten.
Erforderliche Förderleistung bis 40l/s über eine
Strecke von max. 70 m.
Die Abrechnung erfolgt pro Haltung bzw. Leitung. Als
Zulage zur Vorflutsicherung der Absperrung.
Menge: 15,000 St
Zuordnung: 541

**3.2.3 Vorflutsicherung Absperrung, Regenwasser bis DN 300**
Vorflutsicherung im Regenwasserkanal durch Absperrung
des Zulaufes der Haltung bzw. Leitung im Schachtbauwerk
bzw. Revisionsöffnung oberhalb der Fließrichtung
mittels Absperrblase einrichten, für die Dauer der
Inspektions-, Bau- bzw. Sanierungsarbeiten vorhalten
und nach Beendigung der Arbeiten wieder zurückbauen.
Der oberhalb der Fließrichtung liegende Kanalabschnitt
ist gegen Schäden durch Rückstau zu schützen.
Ist die anfallende Abwassermenge für diese Form der
Vorflutsicherung zu groß, ist diese mit einer
Abwasserüberleitung zu gewährleisten. Diese wird als
Zulage separat vergütet. Vorflutsicherung in
Regenwasserhaltungen bzw. Leitungen bis DN 300.
Die Abrechnung erfolgt pro Haltung.
Menge: 40,000 St
Zuordnung: 541

**3.2.4 Vorflutsicherung Abwasserüberleitung, RW bis DN 300, Zulage**
Vorflutsicherung im Regenwasserkanal durch
Abwasserüberleitung mittels Absperrblasen, Pumpen und
Hilfsrohrleitungen aus Kanaleinstiegs- oder
Revisionsschächte für die Dauer der Inspektions-, Bau-
bzw. Sanierungsarbeiten an der Freispiegelkanalisation
bis
einschließlich DN 300 durchführen. Die Auswahl der
Pumpen erfolgt durch den AN.
Die Abwässer sind abschnittsweise vor den
Umleitungsstrecken aufzustauen und ggf. mit Pumpen auf
Straßenhöhe anzuheben und über Hilfsleitungen unterhalb
des Anschlussbereiches wieder einzuleiten.
Erforderliche Förderleistung bis 80l/s über eine
Strecke von max. 70 m.
Die Abrechnung erfolgt pro Haltung bzw. Leitung. Als
Zulage zur Vorflutsicherung der Absperrung.
Nur auf besondere Anweisung der Bauüberwachung des AG.
Menge: 5,000 St
Zuordnung: 541

#### Untertitel 3.3 Grabenlose Kanalsanierung, Reinigung, TV-Untersuchung

*Hinweis*
In diesem Titel ist die nachfolgende Position so zu
kalkulieren, dass diese anteilig pro zu sanierenden
Anschlussleitungen abgerechnet werden kann.

**3.3.1 Sicherheitstechnische Einrichtung**
Sicherheitstechnische Einrichtung zur Durchführung
grabenloser Kanalsanierungsarbeiten vorhalten.
Arbeitsschutz- und Arbeitssicherheitsausrüstung gemäß
den UVV-Vorschriften der BG zum Begehen der Schächte
und Bauwerke vorhalten und einsetzen. Zum Einsatz im
Kanal sind grundsätzlich nur von der BG zugelassene
Werkzeuge vorzusehen.
Im Bedarfsfall sind sicherheitstechnische Ausrüstungen
wie Mehrfachmessgeräte, Selbstrettungsgeräte,
Gurtungen, Gaswarner, zusätzlicher Atemschutz,
Belüftungsgeräte und ex-geschützte Leuchten
einzusetzen.
Die Vergütung dieser Position erfolgt entsprechend dem
Baufortschritt.
Menge: 125,000 St
Zuordnung: 595

**3.3.2 Grund- und Anschlussleitungen DN 100 bis DN 200 reinigen**
Grund- und Anschlussleitungen, Nennweiten DN 100 bis DN
200, mit Einsatz eines kombinierten Hochdruckspül- und
Saugfahrzeuges, Pumpenleistung von 320 l/min bei 150
bar, vor Durchführung der Sanierungsarbeiten reinigen.
Die Spülleistung ist dem Verschmutzungsgrad der
Leitungen anzupassen. Für die Kalkulation ist von einem
25% Verschmutzungrad auszugehen. Die Wasserbetankung
sowie das Entsorgung des Spügutes ist in diese Position
einzukalkulieren.
Nach der Reinigung muss eine einwandfreie
Zustandserkennung möglich sein.
Reinigung in einzelnen Teillängen innerhalb und
außerhalb des Gebäudes, inkl. An- und Abfahrt, dem
erforderlichen Bedienungspersonal und sämtlicher
Nebenleistungen.
Menge: 540,000 m
Zuordnung: 541

**3.3.3 Grund- und Anschlussleitungen DN 100 bis DN 200 reinigen, Anweisung AG**
Grund- und Anschlussleitungen, wie in der Vorposition
beschrieben, in Nennweiten DN 100 bis DN 200, mit
Einsatz eines kombinierten Hochdruckspül- und
Saugfahrzeuges.
Reinigung unbekannter Leitungsführungen, Reinigung von
Leitungen mit einem Verschmutzungsgrad > 50%, innerhalb
des Gebäudes.
Ausführung nur auf besondere Anordnung der örtlichen
Bauüberwachung  des AG.
Abrechnung nach von der Bauüberwachung anerkannten
Stundenachweise.
Menge: 50,000 h
Zuordnung: 541

**3.3.4 Grund- und Anschlussleitungen DN 100 bis DN 200 inspizieren**
Kanal-TV-Inspektion der Freispiegelgefälleleitungen
gemäß DWA-M 149-2 in Verbindung mit DIN EN 13508-2, mit
Schnittstelle ISY-Bau Format (2006), gegen
Fließrichtung vor Durchführung der Sanierungsarbeiten
durchführen.

Kamera: lenk- und abbiegefähige Drehschwenkkopfkamera
Rohrleitungssystem: Grund- und Anschlussleitungen DN
100 bis DN 200, teilweise mehrfach verzweigt, inkl.
Rohrbögen.
Freispiegelgefälleleitungen vor der Inspektion
reinigen, bei Bedarf durch Absperrungen oder Überpumpen
trocken halten, so dass eine einwandfreie Inspektion
der Fließsohle möglich ist.

Die Kanal-TV-Inspektion ist mit ausreichender
Ausleuchtung
durchzuführen. Alle Anschlüsse, Abzweige und Rohrbögen,
jedoch auch alle eventuelle vorgefundene Schadstellen
sind gemäß DIN EN 13508-2 zu erfassen und einzumessen.

Kanal-TV-Inspektion innerhalb und außerhalb des
Gebäudes.
Übergabe der Dokumentation in 2-facher
Papierausfertigung inkl. Haltungsberichte.
Menge: 540,000 m
Zuordnung: 541

**3.3.5 Grund- und Anschlussleitungen DN 100 bis DN 150 insp., inkl. Ortung**
Kanal-TV-Inspektion unbekannter bzw. noch nicht
inspizierter Freispiegelgefälleleitungen gemäß DWA-M
149-2 in Verbindung mit DIN EN 13508-2 gegen
Fließrichtung durchführen.

Kamera: lenk- und abbiegefähige Drehschwenkkopfkamera
Rohrleitungssystem: Grund- und Anschlussleitungen DN
100 bis DN 150, teilweise mehrfach verzweigt, inkl.
Rohrbögen.
Freispiegelgefälleleitungen vor der Inspektion
reinigen, bei Bedarf durch Absperrungen oder Überpumpen
trocken halten, so dass eine einwandfreie Inspektion
der Fließsohle möglich ist.

Die Kanal-TV-Inspektion ist mit ausreichender
Ausleuchtung durchzuführen. Alle Anschlüsse, Abzweige
und Rohrbögen, und auch alle eventuelle vorgefundene
Schadstellen sind gemäß DIN EN 13508-2 zu erfassen und
einzumessen.

Kanal-TV-Inspektion außerhalb von Gebäuden mit
kontinuierlicher Lagevermessung und maßstabsgetreue
Übertragung in einen Lageplan im dxf-Format (3D-
Verfilmung mit verknüpften Videofilmen). Der für die
Darstellung erforderliche Lageplan (Lageplan
Grundstück) wird im dxf-Format dem TV-Inspekteur durch
den AG zur Verfügung gestellt.
Übergabe der Dokumentation in 2-facher
Papierausfertigung inkl. Lageplan und Haltungsberichte.

Inkl. An-, Abfahrt und eventuell erforderlichen
Umsetzen des Untersuchungsfahrzeuges, inkl. Bedienung
und Hilfspersonal. Abrechnung nach von der
Bauüberwachung anerkannten Stundenachweise.
Menge: 50,000 h
Zuordnung: 541

**3.3.6 Einsatz einer Spezial - Fräse**
Verfestigte Ablagerungen, Wurzeleinwüchse und
auszubauende Kurz- und Schlauchliner durch den
Einsatz einer Kanalfräse beseitigen.
Abgerechnet wird nach von der Bauüberwachung
anerkannten Stundenachweisen.
Menge: 120,000 h
Zuordnung: 595

#### Untertitel 3.4 Schlauchlinerarbeiten

*Hinweis*
Vorbemerkung:

In Anlehnung an die DWA-Merkblätter M143-3 und M144-3
müssen zum Einsatz kommende Materialien im eingebauten
Zustand "resistent gegen physikalische, chemische,
biochemische und biologische Angriffe" des Abwassers
sein. Die geforderten Eigenschaften sind durch
hochwertige Rohstoffe zu erzielen (Polyesterharze gem.
DIN 16946, Teil 2, Mindesttyp 1140, sowie DIN 18820,
Teil 1, Gruppe 3).

Bei allen nicht DIN genormten Materialien muss die
allgemeine bauaufsichtliche Zulassung durch das DIBt,
Berlin vorliegen. Andere Verfahren werden nicht
zugelassen. Für das Schlauchrelining ist bei vor Ort
aushärtenden Formmassen gem. Spezifikation der
Harzhersteller zu verfahren.

Der Aushärtevorgang ist zu protokollieren. Weiterhin
muss die Güte der Aushärtung durch eine Materialprüfung
dokumentiert werden. Sämtliche Protokolle und
Dokumentationen (Schlauchlagerung, optische Inspektion,
Aushärtung, Probennahmen, Probenbeurteilung der
Materialeigenschaften durch den Sachverständigen usw.),
gem. Abschnitt Schlauchrelining der Baubeschreibung
gefordert werden, sind nach Abschluss der Arbeiten
zusammenzustellen und der Bauüberwachung des AG
auszuhändigen.

Der Hersteller des Schlauchliners verpflichtet sich
zur:
- Eingangskontrolle aller zur Schlauchherstellung
benötigten Stoffe gem. DIN 16945
- Verwendung von Stoffkomponenten, ausschließlich mit
Werkszeugnis gem. geltender Norm
- Dokumentation der Eingangskontrolle und Vorlage
derselben beim AG. Hierin enthalten sein müssen die
Chargen-Nummern, der verwendeten Harzmassen sowie der
Träger- und Verstärkungsstoffe
- Vorgabe der Härtezeiten und der Temperaturen.

Die zum Einsatz kommenden Harze sind auf ihre
Hydrolysefestigkeit und Umweltverträglichkeit zu
überprüfen. Weiterhin sind die Harze, das
Härtungsverhalten sowie die Härtungsmittel gem. DIN
16945 zu überprüfen.

Es dürfen nur Liner aus Nadelfilz und Polyester-Gewebe
mit einem Kurzzeit E-Modul von mindestens 2.600 N/mm²
und einer Mindestwandstärke von 3,0 mm zum Einsatz
kommen. Die Dehnfähigkeit muss bei 0 % in Längsrichtung
liegen. Die radiale Dehnfähigkeit muss bis 5 %
betragen. Die Herstellung des Schlauchliners muss gem.
Qualitätsstandard DIN EN ISO 9001 erfolgen.

*Hinweis*
In diesem Titel ist die nachfolgende Position so zu
kalkulieren, dass diese anteilig pro zu sanierenden
Anschlussleitungen abgerechnet werden kann.

**3.4.1 Rüstpauschale für Inversionsverfahren**
Rüstpauschale pro Grundstücks- und
Senkenanschlusssanierungen mittels Anschlussliner mit
allen dafür erforderlichen Geräten und Maschinen
einschließlich An- und Abfuhr sämtlicher Geräte und
Maschinen sowie aller für die Baustelleneinrichtung
erforderlichen zusätzlichen
Leistungen.
Eingeschlossen ist die Abstimmung mit dem Mieter bzw.
Nutzuer der Liegenschaft, um Zutritt zur
Revisionsöffnung im Hausinnern zu erlangen, sowie das
Öffnen und Verschließen der entsprechenden
Revisionsöffnung.
Das Vorhalten der Geräte ist einzukalkulieren.
Menge: 125,000 St
Zuordnung: 595

**3.4.2 Zulage für Inversion gegen Fließrichtung**
Vorkonfektionierter, selbstklebender Anschlussliner, im
Inversionsverfahren gegen Fließrichtung einbauen.
Als Zulage zum Einbau Anschlussliner.
Menge: 5,000 St
Zuordnung: 595

**3.4.3 Anschlussliner DN 125 inversieren**
Vorkonfektionierter, selbstklebender Anschlussliner,
ohne Kalibrierschlauch, gemäß den vorstehenden
Vorbemerkungen in der erforderlichen Einbaulänge
liefern und mittels Imprägnieranlage mit Vakuumpumpe
vorimprägniert im Inversionsverfahren einbauen.
Nennweite Altrohr: DN 125 kreisrund
Altrohrzustand: II
Tiefenlage des Kanals: 1,01 bis 2,00 m.

angebotenes Verfahren / Produkt: ......................
.................
Einbau in einem durchgehenden Leitungsabschnitt.
Nach Einbau des Anschlussliners ist dieser vor der
Wiederinbetriebnahme vollständig aushärten zu lassen.
Sämtliche erforderliche Hilfsmittel wie z.B. Strom,
Wasser, Warmwasser, das Öffnen und Verschließen der
Revisionsöffnung etc. sind in diese Position
einzukalkulieren.
Einzellängen der Anschlussliner: 2,00 bis 5,00 m.
Menge: 10,000 m
Zuordnung: 595

**3.4.4 Anschlussliner DN 150 inversieren**
Vorkonfektionierter, selbstklebender Anschlussliner,
ohne Kalibrierschlauch, gemäß den vorstehenden
Vorbemerkungen und wie in der Vorposition beschrieben,
in der erforderlichen Einbaulänge, liefern und mittels
Imprägnieranlage mit Vakuumpumpe vorimprägniert im
Inversionsverfahren einbauen.
Nennweite Altrohr: DN 150 kreisrund
Altrohrzustand: II
Tiefenlage des Kanals: 1,01 bis 2,00 m.
Einzellängen der Anschlussliner: 2,00 bis 10,00 m.
Menge: 140,000 m

**3.4.5 Kurzliner DN 100 inversieren, L = 0,50 m**
Vorkonfektionierter, selbstklebender Kurzliner, ohne
Kalibrierschlauch, gemäß den vorstehenden
Vorbemerkungen und wie in der Vorposition beschrieben,
in der erforderlichen Einbaulänge, liefern und mittels
Imprägnieranlage mit Vakuumpumpe vorimprägniert im
Inversionsverfahren einbauen.
Nennweite Altrohr: DN 100 kreisrund
Altrohrzustand: II
Tiefenlage des Kanals: 1,00 bis 2,00 m.
Länge Kurzliner: 0,50 m.
Menge: 1,000 St
Zuordnung: 595

**3.4.6 Kurzliner DN 150 inversieren, L = 0,50 m**
Vorkonfektionierter, selbstklebender Kurzliner, ohne
Kalibrierschlauch, gemäß den vorstehenden
Vorbemerkungen und wie in der Vorposition beschrieben,
in der erforderlichen Einbaulänge, liefern und mittels
Imprägnieranlage mit Vakuumpumpe vorimprägniert im
Inversionsverfahren einbauen.
Nennweite Altrohr: DN 150 kreisrund
Altrohrzustand: II
Tiefenlage des Kanals: 1,00 bis 2,00 m.
Länge Kurzliner: 0,50 m.
Menge: 44,000 St
Zuordnung: 595

**3.4.7 Kurzliner DN 150 inversieren, L = 1,00 m**
Vorkonfektionierter, selbstklebender Kurzliner, ohne
Kalibrierschlauch, gemäß den vorstehenden
Vorbemerkungen und wie in der Vorposition beschrieben,
in der erforderlichen Einbaulänge, liefern und mittels
Imprägnieranlage mit Vakuumpumpe vorimprägniert im
Inversionsverfahren einbauen.
Nennweite Altrohr: DN 150 kreisrund
Altrohrzustand: II
Tiefenlage des Kanals: 1,00 bis 2,00 m.
Länge Kurzliner: 1,00 m.
Menge: 6,000 St
Zuordnung: 595

**3.4.8 Kurzliner DN 150 inversieren, L = 1,50 m**
Vorkonfektionierter, selbstklebender Kurzliner, ohne
Kalibrierschlauch, gemäß den vorstehenden
Vorbemerkungen und wie in der Vorposition beschrieben,
in der erforderlichen Einbaulänge, liefern und mittels
Imprägnieranlage mit Vakuumpumpe vorimprägniert im
Inversionsverfahren einbauen.
Nennweite Altrohr: DN 150 kreisrund
Altrohrzustand: II
Tiefenlage des Kanals: 1,00 bis 2,00 m.
Länge Kurzliner: 1,50 m.
Menge: 3,000 St
Zuordnung: 595

**3.4.9 Kurzliner DN 150 inversieren, L = 2,00 m**
Vorkonfektionierter, selbstklebender Kurzliner, ohne
Kalibrierschlauch, gemäß den vorstehenden
Vorbemerkungen und wie in der Vorposition beschrieben,
in der erforderlichen Einbaulänge, liefern und mittels
Imprägnieranlage mit Vakuumpumpe vorimprägniert im
Inversionsverfahren einbauen.
Nennweite Altrohr: DN 150 kreisrund
Altrohrzustand: II
Tiefenlage des Kanals: 1,00 bis 2,00 m.
Länge Kurzliner: 2,00 m.
Menge: 3,000 St
Zuordnung: 595

**3.4.10 Kurzliner DN 150 inversieren, L = 2,50 m**
Vorkonfektionierter, selbstklebender Kurzliner, ohne
Kalibrierschlauch, gemäß den vorstehenden
Vorbemerkungen und wie in der Vorposition beschrieben,
in der erforderlichen Einbaulänge, liefern und mittels
Imprägnieranlage mit Vakuumpumpe vorimprägniert im
Inversionsverfahren einbauen.
Nennweite Altrohr: DN 150 kreisrund
Altrohrzustand: II
Tiefenlage des Kanals: 1,00 bis 2,00 m.
Länge Kurzliner: 2,50 m.
Menge: 1,000 St
Zuordnung: 595

**3.4.11 Kurzliner DN 150 inversieren, L = 3,00 m**
Vorkonfektionierter, selbstklebender Kurzliner, ohne
Kalibrierschlauch, gemäß den vorstehenden
Vorbemerkungen und wie in der Vorposition beschrieben,
in der erforderlichen Einbaulänge, liefern und mittels
Imprägnieranlage mit Vakuumpumpe vorimprägniert im
Inversionsverfahren einbauen.
Nennweite Altrohr: DN 150 kreisrund
Altrohrzustand: II
Tiefenlage des Kanals: 1,00 bis 2,00 m.
Länge Kurzliner: 3,00 m.
Menge: 1,000 St
Zuordnung: 595

**3.4.12 Schachtanbindungen bis DN 150 herstellen**
Schachtanbindungen des vollständig ausgehärteten
Schlauchliners DN 100 bis DN 200 in vorh.
Schachtbauwerke aus Mauerwerk bzw. Betonfertigteilen
durch quellfähige
Dichtungsbänder bzw. kunststoffmodifiziertem
Zementmörtel wasserdicht und hinterwanderungsfrei
herstellen.
Menge: 1,000 St
Zuordnung: 595

#### Untertitel 3.5 Dokumentation, Verrechnungssätze

**3.5.1 Grund- und Anschlussleitungen DN 100 bis DN 200 inspizieren, Abnahme**
Kanal-TV-Inspektion der Freispiegelgefälleleitungen
gemäß DWA-M 149-2 in Verbindung mit DIN EN 13508-2, mit
Schnittstelle ISY-Bau Format (2006), kompatibel mit dem
Kanalinformationssystem "BaSYS 8", Videos an Hand vom
Inspekteur angelegter Steuercodes ansteuerbar, auf
Grundlage eines georeferenzierten Lageplanes, gegen
Fließrichtung nach Durchführung der Sanierungsarbeiten
durchführen.
Der erforderliche Lageplan wird vom AG zur Verfügung
gestellt.

Kamera: lenk- und abbiegefähige Drehschwenkkopfkamera
Rohrleitungssystem: Grund- und Anschlussleitungen
DN 100 bis DN 200, teilweise mehrfach verzweigt, inkl.
Rohrbögen.
Freispiegelgefälleleitungen vor der Inspektion
reinigen, bei Bedarf durch Absperrungen oder Überpumpen
trocken halten, so dass eine einwandfreie Inspektion
der Fließsohle möglich ist.

Die Kanal-TV-Inspektion ist mit ausreichender
Ausleuchtung
durchzuführen. Alle Anschlüsse, Abzweige und Rohrbögen,
jedoch auch alle eventuelle vorgefundenen Schadstellen
sind gemäß DIN EN 13508-2 zu erfassen und einzumessen.

Kanal-TV-Inspektion innerhalb und außerhalb der
Gebäude.
Übergabe der Dokumentation in 2-facher
Papierausfertigung inkl. Haltungsberichte und 1-fach
als pdf-Datei auf Datenträger.
Menge: 600,000 m
Zuordnung: 541

**3.5.2 Dichtheitsbescheinigungen für Entwässerungsleitungen ausstellen**
Bescheinigung über das Ergebnis der Dichtheitsprüfungen
durch einen Sachkundigen gem. § 61a LWG NRW erstellen
und in 2-facher Ausfertigung der Bauüberwachung des AG
vorlegen.
Es werden nur positive Dichtheitsbescheinigungen
vergütet.
Menge: 125,000 St
Zuordnung: 541

### Titel 4 Offene Kanalsanierung, Tiefbau

#### Untertitel 4.1 Verkehrssicherung, Grenzen

**4.1.1 Regelung des Anliegerverkehrs gem. RSA 95/01**
Regelung des öffentlichen Verkehrs im Rahmen der
Verkehrssicherung durchführen.
Die Verkehrssicherung ist bei der zuständigen Behörde
zu beantragen und gemäß der Anordnung und den
Verkehrsregeln gemäß der RSA 95/01, ZTV-SA 97/01 und
StVO für Bauarbeiten auf Straßen einzurichten, während
der Bauzeit vorzuhalten und nach Beendigung der
Bauarbeiten zu beseitigen.
Während der Bauarbeiten Verkehrssicherung dem Bauablauf
anpassen, gegebenenfalls umsetzen. Die hierfür
erforderichen Einwendungen sind in diese Position
einzukalkulieren.
Für die Durchführung der Kanalsanierungsarbeiten sind
die betroffenen Bereiche (Aufstellort LKW,
Lagerflächen,
etc.) in Abstimmung mit dem zuständigen Ordnungsamt
bzw. der Bauüberwachung des AG abzusichern.
Die für die Durchführung der Bauarbeiten erforderlichen
Baustellenein- und ausfahrten sind entsprechend den
vorstehenden Regelwerken zu beschildern und
abzusichern.
Sämtliche Kosten, die für die Einholung der Genehmigung
der Verkehrssicherung erforderlich sind, sind hier
einzukalkulieren.
Vergütung je Baugrube.
Menge: 31,000 St
Zuordnung: 591

#### Untertitel 4.2 Oberflächen

*Hinweis*
Anforderung an die Verdichtung in den Kanalgräben:
Die Verdichtung der eingebauten Füllböden wird mit
Ramm-Sondierungen überprüft. Der Boden ist ausreichend
verdichtet, wenn mit einer leichten Rammsonde,
Spitzendurchmesser 3,5 cm, für je 10 cm Eindringtiefe
mindestens 12 Schläge gebraucht werden.

In niederschlagsreichen Perioden kann es zu punktuellen
Aufstau von Sickerwasser in der Baugrube kommen. Die
hierfür erforderliche Wasserhaltung und Ableitung,
gleich welchen Umfanges, ist in die nachfolgenden
Positionen einzukalkulieren.

**4.2.1 Vegetation aufnehmen**
Vorh. Vegation (Bodendecker) von Hand aufnehmen und an
anderer Stelle zur Wiederverwendung pflanzen.
Menge: 5,000 m2
Zuordnung: 522

**4.2.2 Pflaster- und Plattenbeläge, von Hand aufnehmen, lagern**
Vorhandene Pflaster- und Plattenbeläge auf Bettung, von
Hand ausbauen, reinigen und zur erneuten Verlegung
lagern.
Pflasterformat: ca. 10x20 bis 20x20 cm, d = 8 cm, bzw.
Verbundsteinpflaster verschiedener Arten, gefast, DIN
EN 1338 bzw. Gehwegplatten 30x30 cm, d = 4 cm.
Die Lagerstätte ist gegen Diebstahl zu sichern.
Die Pflasterbettung, d = 3-4 cm und die
Schottertragschicht, d = 10-15 cm ist aufzunehmen und
zu entsorgen.
In einzelnen Flächen.
Menge: 140,000 m2
Zuordnung: 522

**4.2.3 Bordsteine von Hand aufnehmen, lagern**
Vorhandene Bordsteine TB 8x20 bzw. Hochbordsteine HB
15x25, L = 0,50 bis 1,00 m, inkl. Betonbettung von Hand
ausbauen, reinigen und zur erneuten Verlegung lagern.
Betonbettung ist zu laden und zu entsorgen.
Betonabbruch pro Stein: ca. 0,03 m3/Stck.
Die Lagerstätte ist gegen Diebstahl zu sichern.
Einzelne Steine.
Menge: 50,000 St

**4.2.4 Rinnenflussbahn, 1-reihig, aus Betonpflastersteinen, aufnehmen**
Rinnenflussbahn, 1-reihig, aus Betonpflastersteine ca.
16x16-24x14 cm, längs verlegt, in ca. 20 cm Beton
versetzt,
von Hand ausbauen, reinigen und zur erneuten Verlegung
lagern.
Betonabbruch: ca. 0,03 m3/m.
Die Lagerstätte ist gegen Diebstahl zu sichern.
In einzelnen Längen.
Menge: 25,000 m
Zuordnung: 522

**4.2.5 Rinnenflussbahn, 2-reihig, aus Betonpflastersteinen, aufnehmen**
Rinnenflussbahn, 2-reihig, aus Betonpflastersteine ca.
16x16-24x14 cm, längs verlegt, in ca. 20 cm Beton
versetzt,
von Hand ausbauen, reinigen und zur erneuten Verlegung
lagern.
Betonabbruch: ca. 0,06 m3/m.
Die Lagerstätte ist gegen Diebstahl zu sichern.
In einzelnen Längen.
Menge: 10,000 m
Zuordnung: 522

**4.2.6 Rinnenflussbahn, 3-reihig, aus Betonpflastersteinen, aufnehmen**
Rinnenflussbahn, 3-reihig, aus Betonpflastersteine ca.
16x16-24x14 cm, längs verlegt, in ca. 20 cm Beton
versetzt,
von Hand ausbauen, reinigen und zur erneuten Verlegung
lagern.
Betonabbruch: ca. 0,10 m3/m.
Die Lagerstätte ist gegen Diebstahl zu sichern.
In einzelnen Längen.
Menge: 5,000 m
Zuordnung: 522

**4.2.7 Rinnenflussbahn, 4-reihig, aus Betonpflastersteinen, aufnehmen**
Rinnenflussbahn, 4-reihig, aus Betonpflastersteine ca.
10x20x8 cm, längs verlegt, in ca. 20 cm Beton versetzt,
von Hand ausbauen, reinigen und zur erneuten Verlegung
lagern.
Betonabbruch: ca. 0,10 m3/m.
Die Lagerstätte ist gegen Diebstahl zu sichern.
In einzelnen Längen.
Menge: 5,000 m

**4.2.8 Beton- und Mauwerksabbruch**
Fundamente aus Beton und/oder Mauerwerk, maschinell
abstemmen und abbrechen. Schutt laden und entsorgen.
Diese Position gilt auch für eventuell erforderliche
Abbrucharbeiten in den Schachtbauwerken bzw. für
Zaunfundamente und Grundstückseinfassungen.
Evtl. erforderliche Erschwernisse bei den Erdarbeiten
sind hier einzukalkulieren.
Abbruch in Einzelmassen.
Menge: 5,000 m3
Zuordnung: 541

**4.2.9 Schnitt durch vorhandene Asphaltflächen, bis 12 cm dick**
Gradliniger und scharfkantiger Schnitt durch vorhandene
Asphaltflächen, bis 12 cm dick, durchführen.
In einzelnen Längen.
Menge: 60,000 m
Zuordnung: 522

**4.2.10 Vorhandene Asphaltflächen, bis 12 cm dick, aufnehmen**
Vorhandene Asphaltflächen, insgesamt bis 12 cm dick,
aufbrechen, auskoffern, laden und entsorgen.
Breite: ca. 0,50 bis 2,50 m.
In einzelnen Flächen.
Menge: 50,000 m2
Zuordnung: 522

**4.2.11 Bauschutt ausschachten, laden und entsorgen, max. Z1.1**
Bauschutt bestehend aus Schotter- und
Schlackenmaterial, mit Bauschutt durchsetzten Böden,
Breite ca. 0,50 bis 2,50 m bzw. Tiefe bis 0,20 m,
ausschachten laden und entsorgen.
Bauschutt gem. LAGA Bauschutt M20, max. Z1.1.
Aushub unterhalb von UK vorh. Schwarzdecke bzw. Asphalt
bis Erdplanum.
Abrechnung nach Abtragsprofilen bzw. nach Fläche und
mittlerer Aushubtiefe.
In einzelnen Massen.
Menge: 10,000 m3

**4.2.12 teerhaltiger Straßenaufbruch entsorgen, als Zulage**
Teerhaltiger Straßenaufbruch durch geeignete Maßnahmen
von unteren Tragschichten trennen, ggf. in geeigneter
Weise Zwischenlagern (z.B. Stahlcontainer mit
Abdeckung), abfahren und fachgerecht entsorgen.
Abgerechnet wird das Gewicht des ausgebauten Materials
nach Wiegescheinen einer amtlich geeichten Waage mit
einem vereidigten Wiegemeister, inkl. Begleitscheine
und
Entsorgungsnachweise.
Abgerechnet wird nach vorgelegten und von der
Bauüberwachung des AG anerkannten
Entsorgungsnachweise.
Als Zulage zu den Vorpositionen.
Menge: 5,000 to

**4.2.13 Poller und Pfosten aufnehmen, lagern**
Poller und Pfosten einschließlich Bodenhülsen aufnehmen
und im Bereich der Baustelle lagern.
Die Lagerstätte ist gegen Diebstahl zu sichern.
Betonfundamente, Abmessungen ca. 0,3x0,3x0,6 m,
abbrechen. Schutt laden und entsorgen.
Der Bodenaushub ist hier einzukalkulieren.
Menge: 3,000 St
Zuordnung: 522

**4.2.14 Flächen mit Oberboden aufnehmen und lagern**
Flächen mit Oberboden aufnehmen, innerhalb der
Baustelle
befördern (max. 50 m) und in Mieten lagern.
Abtrag in einzelnen Massen in Schichtstärken von ca. 5
bis ca. 30 cm und in Breiten von ca. 0,50 bis 4,00 m.
Die erforderliche Lagerfläche wird im Bereich der
Baustelle
vom AG zur Verfügung gestellt.
Menge: 2,000 m3

**4.2.15 Flächen mit Oberboden aufnehmen, entsorgen, Zulage**
Flächen mit Oberboden aufnehmen, laden und entsorgen.
Abtrag in einzelnen Massen in Schichtstärken von ca. 5
bis ca. 30 cm und in Breiten von ca. 0,50 bis 4,00 m.
Für die Kalkulation ist von einem LAGA-Zuordnungswert
von max. Z1.1 auszugehen.
Als Zulage zur Vorposition.
Menge: 2,000 m3

**4.2.16 vorh. Straßenablauf aufnehmen, lagern**
Vorhandene Trockenschlammsenke, Aufsatz 300 x 500 mm
bzw. 500 x 500 mm, komplett aufnehmen und zur weiteren
Verwendung seitlich lagern.
Die angeschlossene Rohrleitung ist vorsichtig zu
trennen und während der Erdarbeiten zu sichern.
Menge: 4,000 St

**4.2.17 Rohplanum**
Rohplanum, max. +/- 2 cm zulässige Abweichung von der
profilgerechten Sollhöhe, herstellen und verdichten
(EV2 > = 45 MN/m²).
Das Befahren des Planums ist zu unterlassen.
In einzelnen Flächen.
Menge: 190,000 m2
Zuordnung: 541

**4.2.18 Frostschutzschicht einbauen**
Frostschutzschicht aus frostunempfindlichem Kies-Sand-
Gemisch nach DIN 18315 und ZTV SoB-StB liefern,
profilgerecht nach den Angaben der Planung einbauen und
gemäß ZTVE StB lagenweise verdichten.
Abrechnung nach Fläche und mittlerer Einbaustärke. Die
eingebaute Menge ist mit von der örtlichen
Bauüberwachung anerkannten Wiegescheinen im Soll-Ist-
Vergleich nachzuweisen.
Schichtdicke im verdichteten Zustand: ca. 29 cm, EV2 =
150 MN/m², DPr > 103%, Körnung: 0/45 mm.
In einzelnen Massen in die Leitungsgrabenbereiche.
Menge: 60,000 m3
Zuordnung: 541

**4.2.19 lagernde Bordsteine versetzen, einseitige Rückenstütze**
Lagernde Bordsteine TB 8x20 bzw. Hochbordsteine HB
15x25, L = 0,50 bis 1,00 m höhen- und fluchtgerecht auf
vorverdichteter Betonbettung versetzen. Anschließend
ist eine geschalte Rückenstütze herzustellen.
Bordsteine: lagernd, gemäß DIN EN 1340
Länge: 0,50 bis 1,00 m
Betonbettung: 10 cm stark, 23 cm breit auf Feinplanum
Geschalte Rückenstütze: 10 cm breit, 12 cm hoch
Betongüte gemäß DIN EN 206-1: C12/15
Einzelne Steine, inkl. Feinplanum.
Menge: 35,000 St
Zuordnung: 522

**4.2.20 Rinnenflussbahn, 1-reihig, aus Betonpflastersteinen, verlegen**
Rinnenflußbahn aus bauseits lagernden
Betonpflastersteinen nach DIN 18318 höhen- und
fluchtgerecht auf vorverdichteter Betobettung
versetzen.
Pflasterformat: ca. 16x16-24x14 cm, DIN EN 1338
Breite: 0,16 m, 1-reihig als Pultrinne längs verlegt
Farbe: grau
Betonbettung: 15 cm stark, 16 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 25,000 m
Zuordnung: 522

**4.2.21 Rinnenflussbahn, 2-reihig, aus Betonpflastersteinen, verlegen**
Rinnenflußbahn aus bauseits lagernden
Betonpflastersteinen nach DIN 18318 höhen- und
fluchtgerecht auf vorverdichteter Betobettung
versetzen.
Pflasterformat: ca. 16x16-24x14 cm, DIN EN 1338
Breite: 0,32 m, 2-reihig als Pultrinne längs verlegt
Farbe: grau
Betonbettung: 15 cm stark, 32 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 10,000 m
Zuordnung: 522

**4.2.22 Rinnenflussbahn, 3-reihig, aus Betonpflastersteinen, verlegen**
Rinnenflußbahn aus bauseits lagernden
Betonpflastersteinen nach DIN 18318 höhen- und
fluchtgerecht auf vorverdichteter Betobettung
versetzen.
Pflasterformat: ca. 16x16-24x14 cm, DIN EN 1338
Breite: 0,50 m, 3-reihig als Muldenrinne längs verlegt
Farbe: grau
Betonbettung: 15 cm stark, 50 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 5,000 m
Zuordnung: 522

**4.2.23 Rinnenflussbahn, 4-reihig, aus Betonpflastersteinen, verlegen**
Rinnenflußbahn aus bauseits lagernden
Betonpflastersteinen nach DIN 18318 höhen- und
fluchtgerecht auf vorverdichteter Betobettung
versetzen.
Pflasterformat: ca. 10x20x8 cm, DIN EN 1338
Breite: 0,40 m, 4-reihig als Pultrinne längs verlegt
Farbe: grau
Betonbettung: 15 cm stark, 40 cm breit auf Feinplanum
Betongüte gemäß DIN EN 206-1: C12/15.
Fugen mit Pflasterfugenmörtel zu verfugen.
Dafür sind die Fugen mindestens 7 cm tief auszublasen,
die Oberflächen rückstandsfrei zu reinigen und
vorzunässen.
Pflasterfugenmörtel nach Herstellerangaben in die Fugen
einzuarbeiten. Abschließend ist das überschüssige
Material abzufegen und zu beseitigen.
Die Pflasterflächen sind mindestens 7 Tage gegen
Befahren abzusperren.
Rinnenflußbahn nach Erreichen der Fugenfüllung sauber
abfegen.
In einzelnen Längen.
Menge: 5,000 m

**4.2.24 lagernden Straßenablauf wieder versetzen**
Lagernde Trockenschlammsenke mit Aufsatz 300 x 500 mm
bzw. 500 x 500 mm auf vorverdichteter Betonbettung
versetzen.
Betonbettung: 10 cm stark, 15 cm breit auf Feinplanum
Menge: 4,000 St

**4.2.25 Tragschichten aus Kalksteinschotter, 440 kg/m2**
Tragschichten gemäß DIN 18315 und ZTV SoB-StB 04/07
nach den geplanten Ausbauhöhen einbauen und verdichten.
Material: Kalkstein, gem. TL Sob-StB 04/07 und gemäß TL
Gestein-StB 04.
Körnung: 0/45 mm
Stärke: 20 cm, entspricht 440 kg/m2 (EV2 > = 150 MN/m²,
DPr > 103%,).
Der Verhältniswert EV2 / EV1 muss kleiner als 2,2 sein.
Die Einbaumenge ist mittels mit von der örtlichen
Bauüberwachung anerkannten Wiegescheinen im Soll-Ist-
Vergleich nachzuweisen.
In einzelnen Flächen des Leitungsgrabens.
Menge: 190,000 m2
Zuordnung: 541

**4.2.26 Pflasterbettung herstellen**
Pflasterbettung gemäß ZTV P-StB 2000 und M FP 1 2003 in
einzelnen Flächen herstellen.
Material: Pflastersand 0/2 und Kalkstein 0/5 mm,
Mischung 2:1, Stärke: 3 cm, entspricht 60 kg/m2 (die
Einbaumenge ist mittels mit von der örtlichen
Bauüberwachung anerkannten Wiegescheinen im Soll-Ist-
Vergleich nachzuweisen), inkl. Lieferung
Bettungsmaterial und Feinplanum.
Menge: 140,000 m2
Zuordnung: 522

**4.2.27 lagernde Pflaster- und Plattenbeläge wieder verlegen**
Lagernde Pflaster- und Plattenbeläge nach dem Merkblatt
für Pflaster- und Plattenbeläge, DIN 18318
und ZTV P-StB im vorh. Verband verlegen.
Pflasterformat: ca. 10x20 bis 20x20 cm, d = 8 cm, bzw.
Verbundsteinpflaster verschiedener Arten, gefast, DIN
EN 1338 bzw. Gehwegplatten 30x30 cm, d = 4 cm.
Fugenfüllung aus gewaschenem Sand 0/2. Pflasterflächen
nach Erreichen der Fugenfüllung sauber abfegen.
Einbauort: Fußweg- und Fahrbahnflächen.
In einzelnen Flächen des Leitungsgrabens.
Menge: 140,000 m2
Zuordnung: 522

**4.2.28 Tragschichten aus AC 22 TN, 200 kg/m2**
Tragschichten gemäß ZTV Asphalt-StB 07, profilgerecht
nach den vorh. Ausbauhöhen einbauen und verdichten.
Mischgut: Asphalttragschicht AC 22 TN
Bindemittel: Bitumen 70/100 nach TL Bitumen-StB und DIN
EN 12591.
Mindestbindemittelgehalt: 3,9 M.-%, bei Verwendung von
Asphaltgranulat 4,2 M.-%.
Stärke: 8 cm, entspricht 200 kg/m2, Nachweis der
Einbaudicke gemäß TPD-StB durch Messen mit Tiefenlehre
Einbauort: Fahrbahn, Belastungsklasse RStO 12 Bk 1,0
Breite: ca. 0,50 bis 2,50 m.
Verdichtungsgrad: > 98%
Einbau in 2 Lagen.
Die Einbaumenge ist mittels mit von der Bauüberwachung
anerkannten Wiegescheinen im Soll-Ist-Vergleich
nachzuweisen.
In einzelnen Flächen.
Menge: 50,000 m2

**4.2.29 Deckschichten aus AC 8 DN, 100 kg/m2**
Deckschichten gemäß ZTV Asphalt-StB 07, profilgerecht
nach den vorh. Ausbauhöhen einbauen und verdichten.
Mischgut: Asphaltbeton, Mischgutart DN, 0/8 mm
Bindemittel: Bitumen 50/70 nach TL Bitumen-StB und
DIN EN 12591.
Mindestbindemittelgehalt: 3,9 M.-%, bei Verwendung von
Asphaltgranulat 4,2 M.-%.
Stärke: 4 cm, entspricht 100 kg/m2, Nachweis der
Einbaudicke gemäß TPD-StB durch Messen mit Tiefenlehre
Einbauort: Fahrbahn, Belastungsklasse RStO 12 Bk 1,0
Breite: ca. 0,50 bis 2,50 m.
Verdichtungsgrad: > 98%
Einbau in 1 Lage.
Die Einbaumenge ist mittels mit von der Bauüberwachung
anerkannten Wiegescheinen im Soll-Ist-Vergleich
nachzuweisen.
In einzelnen Flächen.
Menge: 50,000 m2
Zuordnung: 220

**4.2.30 TOK-Bänder einbauen**
TOK-Bänder liefern und gemäß Merkblatt für das
Herstellen von Schichtverbund, Nähte und Anschlüssen in
Verkehrsflächen aus Asphalt entlang der Schnittkante
der Deckschicht aus Asphalt verlegen.
Das Anschneiden der vorhandenen, angrenzenden
bituminösen Deckschicht ist inkl. Entsorgung des
anfallenden Schutts hier einzukalkulieren.
In einzelnen Längen in die Anschlussbereiche an
vorhandene Asphaltdeckschichten von Straßen.
Menge: 60,000 m
Zuordnung: 220

**4.2.31 lagernde Poller und Pfosten aufstellen**
Lagernde Poller und Pfosten einschließlich Bodenhülsen
in Betonfundamente C12/15, 30x30, 60 cm tief,
versetzen.
Die erforderlichen Erdarbeiten sind einzukalkulieren.
Überschüssige Böden sind zu laden und zu entsorgen.
Menge: 3,000 St
Zuordnung: 522

**4.2.32 Oberboden liefern**
Oberboden, frei von Steinen, Wurzeln, Quecken usw.,
liefern.
Abgerechnet wird nach Einbaufläche und Schichtdicke.
Menge: 2,000 m3

**4.2.33 Flächen und Böschungen mit Oberboden andecken**
Flächen und Böschungen mit Oberboden, der innerhalb der
Baustelle bzw. auf eine vom AG zur Verfügung gestellte
Fläche in Mieten lagert, befördern (max. 50 m) und
profilgereicht in einzelnen Flächen andecken.
Einbau in Schichtstärken von ca. 30 cm, Breiten von ca.
1,00 bis 3,00 m. Die Oberbodenflächen auflockern und
vor Verdichtungen jeglicher Art schützen. Nach dem
Andecken ist das Befahren dieser Flächen zu
unterlassen.
Die Entsorgung von Schutt und Unrat, der aus dem
angedeckten Flächen aufzulesen ist, ist in diese
Position einzukalkulieren.
Menge: 5,000 m2

**4.2.34 Rasensaatgutmischung ausbringen**
Flächen mit Rasensaatgutmischung RSM 7.1, 40 g/m², ohne
Entmischung ausbringen und einarbeiten. Die
einzusäenden Flächen sind vor der Einsaat von Unkraut
zu befreien zu profilieren, zu ebnen und zu harken.
Nach erfolgter Einsaat sind die Flächen abzuwalzen.
Menge: 5,000 m2
Zuordnung: 541

**4.2.35 Vegetation wieder herstellen**
Vorh. Vegation (Bodendecker) von Hand aufnehmen und an
der ursprünglichen Fläche wieder pflanzen.
Menge: 5,000 m2
Zuordnung: 522

#### Untertitel 4.3 Rohrverlegearbeiten

**4.3.1 Baugruben und Leitungsgräben, t = 1,01 bis 3,00 m, ausheben**
Baugruben und Leitungsgräben in Böden der Klasse 3 bis
5, DIN 18300 (alt), je nach Grabentiefe, unter
Beachtung der DIN 18303 und der
Unfallverhütungsvorschriften der Bau-BG verbauen. Der
Verbau wird separat vergütet.
Abmessungen der Baugruben und Leitungsgräben:
ca. 1,5 x 1,5 m bis 3,0 x 3,0 m
Grabenbreite: für Rohre DN 100 bis DN 300, nach DIN EN
1610.
Aushubtiefe: 1,01 bis 3,00 m.
Aushub im Bereich der Baustelle lagern.
Transportentfernung max. 50 m.
Erforderliche Transporte längs der Kanalgräben und
innerhalb der Baustelle sowie die Transportkosten
einschließlich der Erschwernisse für das Nicht-Befahren
bereits hergestellter Leitungstrassen sind hier
einzukalkulieren.
Menge: 130,000 m3
Zuordnung: 541

**4.3.2 Baugruben und Leitungsgräben ausheben, Abfuhr als Zulage**
Baugruben und Leitungsgräben, wie in der Vorposition
beschrieben, herstellen.
Aushub laden, abfahren und entsorgen.
Für die Kalkulation ist von einem LAGA-Zuordnungswert
von max. Z1.1 (LAGA TR Boden) auszugehen.
Als Zulage zur Vorposition.
Menge: 40,000 m3
Zuordnung: 541

**4.3.3 Baugruben und Leitungsgräben verfüllen**
Baugruben und Leitungsgräben nach erfolgter
Rohrverlegung gemäß DIN EN 1610 sowie nach dem
Merkblatt für das Verfüllen von Leitungsgräben ZTVA-StB
89 lagenweise verfüllen und zu verdichten. Für den
gesamten Rohrgrabenbereich wird eine Lagerungsdichte
von mind. 97% der einfachen Proctordichte gefordert.
Abrechnungstiefe: OK Urgelände bis zur Fließsohle (im
Rohrinnern).
Erforderliche Transporte längst der Kanalgräben und
innerhalb der Baustelle sowie die Transportkosten
einschließlich der Erschwernisse für das Nicht-Befahren
bereits hergestellter Leitungstrassen sind hier
einzukalkulieren.
Menge: 90,000 m3
Zuordnung: 541

**4.3.4 Baugruben verfüllen, Boden liefern und einbauen**
Nicht bindiger Füllboden aus natürlichen Baustoffen und
nach der TL SoB-StB 04/07 liefern und als
Füllboden z.B. im Bereich der vorstehenden Baugruben
und Leitungsgräben einbauen und verdichten.
Abrechnung nach Querschnitt der Baugrube abzüglich
des Volumens der Rohrleitung, der unteren
Bettungsschicht und der Leitungszone. Die eingebauten
Menge ist mit von der örtlichen Bauüberwachung
anerkannten Wiegescheinen nachzuweisen.
In einzelnen Massen als Zulage zur Vorposition.
Nur auf besondere Anordnung der Bauüberwachung des AG.
Menge: 45,000 m3
Zuordnung: 541

**4.3.5 Hand- bzw. Suchschachtungen, als Zulage**
Böden in den vorstehenden Baugruben für eventuell
erforderliche Mehrbreiten durch Verdrängung von
Betonummantelungen, Schürfen im Bereich vorh. Ver-
und Entsorgungsleitungen usw. sowie wegen der beengten
bzw. eingeschränkten örtlichen Verhältnisse (innerhalb
des Gebäudes) von Hand ausschachten.
Diese Position gilt nur auf besondere Anordnung der
Bauüberwachung des AG.
In einzelnen Massen, als Zulage zu den
Aushubpositionen.
Menge: 60,000 m3
Zuordnung: 541

**4.3.6 Sand einbauen verdichten Auflager Rohr AD 100-300mm D 5-10cm**
Sand profilgerecht einbauen und verdichten, für
Auflager von Rohrleitungen, Außendurchmesser über 100
bis 300 mm, in Graben für Entwässerungsleitung,
Schichtdicke über 5 bis 10 cm.
Menge: 8,000 m3
Zuordnung: 541

**4.3.7 Sand einbauen verdichten Seitenverfüllung Abdeckung Rohr AD 100-300mm D 25-30cm**
Sand profilgerecht einbauen und verdichten, für
Seitenverfüllung und Abdeckung von Rohrleitungen,
Außendurchmesser über 100 bis 300 mm, in Graben für
Entwässerungsleitung, Schichtdicke über 25 bis 30 cm.
Menge: 32,000 m3
Zuordnung: 541

**4.3.8 Leitungssicherung, kreuzend**
Ver- und Entsorgungsleitungen aller Art, diedie
Baugruben kreuzen, von Hand freischachten und in
geeigneter Weise sichern, d.h. aufhängen bzw.
abstützen.
Eingeschlossen ist der Mehraufwand, der durch die
Leitungen bei der Herstellung der Baugruben und
bei der Verlegung der Rohre entsteht.
Aufgemessen wird die Anzahl der einzelnen Leitungen.
Menge: 100,000 St
Zuordnung: 541

**4.3.9 Betonabbruch**
Fundamente aus Beton und/oder Mauerwerk, die die
Baugruben kreuzen, maschinell abstemmen und
abbrechen. Schutt laden und entsorgen. Diese Position
gilt auch für eventuell erforderliche Abbrucharbeiten
in den Schachtbauwerken bzw. für Zaunfundamente.
Evtl. erforderliche Erschwernisse bei den Erdarbeiten
sind hier einzukalkulieren.
Abbruch in Einzelmassen.
Menge: 3,000 m3
Zuordnung: 541

**4.3.10 Verbau**
Baugruben, 1,26 bis t = 3,00 m nach DIN 18303 und DIN
EN 1610 als Baubehelf verbauen. Verbau an verschiedenen
Stellen im Baufeld.
Verbau von Baugrubensohle bis 5 cm bzw. ab einer Tiefe
von 2,00 m bis 10 cm über der Baugrubenoberkante.
Der Transport des Verbaumaterials zur Baustelle, die
Sicherung des Verbaues während der
Ausschachtungsarbeiten, inkl. Querstreben,
Verankerungen usw. sowie das Herausziehen und
abtransportieren nach Abschluss der
Ausschachtungsarbeiten ist hier einzukalkulieren.

angebotene Verbauart: .................................
....................
  vom Bieter einzutragen
Menge: 100,000 m2
Zuordnung: 541

**4.3.11 Minierungen durchführen**
Minierungenen z.B. zur Unterquerung von Zäunen, Borden,
Rinnen, etc. durchführen.
Abgrechnet wird eine Minierung pro Stck.
Menge: 10,000 St

**4.3.12 vorh. Kanalleitungen DN 100 bis 150 trennen**
Trennschnitt an vorh. Kanalleitungen aus Beton-,
Steinzeug- und PVC- bzw. PE-Rohren DN 100 bis 200 im
offenen Leitungsgraben durchführen.
Menge: 60,000 St
Zuordnung: 541

**4.3.13 vorh. Kanalleitungen DN 200 bis 250 trennen**
Trennschnitt an vorh. Kanalleitungen aus Beton-,
Steinzeug- und PVC- bzw. PE-Rohren DN 200 bis 250 im
offenen Leitungsgraben durchführen.
Menge: 5,000 St
Zuordnung: 541

**4.3.14 vorh. Kanalleitungen DN 100 bis 150 aufnehmen**
Vorhandene Kanal- und Anschlussleitungen aus Beton-,
Steinzeug- und PVC- bzw. PE-Rohren DN 100 bis 150 in
einzelnen Längen aufnehmen und entsorgen.
Bei der Herstellung der Kanalgräben muss im Bereich der
alten Leitungen mit besonderer Vorsicht gearbeitet
werden, um in Betrieb befindliche Kanäle und Leitungen
nicht zu zerstören. Das Freilegen der alten
Hauptleitung ist hier mit einzurechnen.
Überdeckung der Rohre: bis 2,50 m.
Menge: 50,000 m
Zuordnung: 541

**4.3.15 vorh. Kanalleitungen DN 200 bis 250 aufnehmen**
Vorhandene Kanal- und Anschlussleitungen aus Beton-,
Steinzeug- und PVC- bzw. PE-Rohren DN 200 bis 250 in
einzelnen Längen aufnehmen und entsorgen.
Bei der Herstellung der Kanalgräben muss im Bereich der
alten Leitungen mit besonderer Vorsicht gearbeitet
werden, um in Betrieb befindliche Kanäle und Leitungen
nicht zu zerstören. Das Freilegen der alten
Hauptleitung ist hier mit einzurechnen.
Überdeckung der Rohre: bis 2,50 m.
Menge: 5,000 m
Zuordnung: 541

**4.3.16 Kanalrohre DN 150 Steinzeug**
Entwässerungsleitungen aus Steinzeugrohren nach DIN EN
295-1 liefern und gemäß DIN EN 1610 und nach Angaben
des Herstellers einzelnen Längen im geplanten Gefälle,
abschnittweise auch als Steigleitungen, verlegen.
Rohre: Steinzeugrohre, Rohrverbindungssystem F
Ringsteifigkeit: TKL 160
Nennweite innen: DN 150.
Baulänge: 1,00 oder 3,00 m.
Rohrverbindung: Steckmuffe L
Überdeckung: 0,80 bis 2,50 m.
Menge: 20,000 m

**4.3.17 Kanalrohre DN 100 PVC-hart, orangebraun**
Entwässerungsleitungen aus PVC-Hart-Rohren nach DIN
19534 liefern und gemäß DIN EN 1610 und nach Angaben
des Herstellers einzelnen Längen im geplanten Gefälle,
abschnittweise auch als Steigleitungen, verlegen.
Rohre: PVC-Rohre, KGEM
Ringsteifigkeit: SN8
Nennweite innen: DN 100.
Baulänge: 1,00 oder 3,00 m.
Rohrverbindung: Steckmuffe Form A
Farbe: orangebraun.
Verkehrsbelastung: SLW 60
Überdeckung: 0,80 bis 2,50 m.
Menge: 5,000 m

**4.3.18 Kanalrohre DN 150 PVC-hart, orangebraun**
Entwässerungsleitungen aus PVC-Hart-Rohren nach DIN
19534 liefern und gemäß DIN EN 1610 und nach Angaben
des Herstellers einzelnen Längen im geplanten Gefälle,
abschnittweise auch als Steigleitungen, verlegen.
Rohre: PVC-Rohre, KGEM
Ringsteifigkeit: SN8
Nennweite innen: DN 150.
Baulänge: 1,00 oder 3,00 m.
Rohrverbindung: Steckmuffe Form A
Farbe: orangebraun.
Verkehrsbelastung: SLW 60
Überdeckung: 0,80 bis 2,50 m.
Menge: 25,000 m

**4.3.19 Kanalrohre DN 200 PVC-hart, orangebraun**
Entwässerungsleitungen aus PVC-Hart-Rohren nach DIN
19534 liefern und gemäß DIN EN 1610 und nach Angaben
des Herstellers einzelnen Längen im geplanten Gefälle,
abschnittweise auch als Steigleitungen, verlegen.
Rohre: PVC-Rohre, KGEM
Ringsteifigkeit: SN8
Nennweite innen: DN 200.
Baulänge: 1,00 oder 3,00 m.
Rohrverbindung: Steckmuffe Form A
Farbe: orangebraun.
Verkehrsbelastung: SLW 60
Überdeckung: 0,80 bis 2,50 m.
Menge: 5,000 m

**4.3.20 Kanalrohre DN 250 PVC-hart, orangebraun**
Entwässerungsleitungen aus PVC-Hart-Rohren nach DIN
19534 liefern und gemäß DIN EN 1610 und nach Angaben
des Herstellers einzelnen Längen im geplanten Gefälle,
abschnittweise auch als Steigleitungen, verlegen.
Rohre: PVC-Rohre, KGEM
Ringsteifigkeit: SN8
Nennweite innen: DN 250.
Baulänge: 1,00 oder 3,00 m.
Rohrverbindung: Steckmuffe Form A
Farbe: orangebraun.
Verkehrsbelastung: SLW 60
Überdeckung: 0,80 bis 2,50 m.
Menge: 5,000 m

**4.3.21 Bögen aus PVC-hart, DN 100, orangebraun**
Bögen aus PVC-hart, KG-B, DN 15° bis 45°.
Ringsteifigkeit: SN8
Nennweite innen: DN 100.
Farbe: orangebraun.
Als Zulage zur Hauptrohrposition DN 100.
Menge: 5,000 St

**4.3.22 Bögen aus PVC-hart, DN 150, orangebraun**
Bögen aus PVC-hart, KG-B, DN 15° bis 45°.
Ringsteifigkeit: SN8
Nennweite innen: DN 150.
Farbe: orangebraun.
Als Zulage zur Hauptrohrposition DN 150.
Menge: 10,000 St

**4.3.23 Abzweige aus PVC, DN 150/100, 45°**
Abzweige aus PVC-hart, KG-EA, 45°.
Ringsteifigkeit: SN8
Nennweite innen: DN 150 / 100.
Farbe: orangebraun.
Als Zulage zur Hauptrohrposition DN 150.
Menge: 1,000 St

**4.3.24 Abzweige aus PVC, DN 150/150, 90°**
Abzweige aus PVC-hart, KG-EA, 90°.
Ringsteifigkeit: SN8
Nennweite innen: DN 150 / 150.
Farbe: orangebraun.
Als Zulage zur Hauptrohrposition DN 150.
Menge: 10,000 St

**4.3.25 Muffenstopfen aus PVC-hart, DN 150**
Muffenstopfen aus PVC-hart, KG-M.
Nennweite innen: DN 150
Farbe: orangebraun.
Als Zulage zur Hauptrohrposition DN 150.
Menge: 10,000 St

**4.3.26 Überschiebmuffe DN 100 PVC**
PVC-Überschiebmuffe KGU, DN 100 einschließlich
Dichtringe, Baulänge 35,0 cm,  liefern und einbauen.
Als Zulage zu Kanalrohren DN 100 PVC.
Der erforderliche entgraten der Schnittkanten und
anschrägen der Rohrwandung ist hier einzukalkulieren.
Menge: 5,000 St
Zuordnung: 541

**4.3.27 Überschiebmuffe DN 150 PVC**
PVC-Überschiebmuffe KGU, DN 150 einschließlich
Dichtringe, Baulänge 35,0 cm,  liefern und einbauen.
Als Zulage zu Kanalrohren DN 150 PVC.
Der erforderliche entgraten der Schnittkanten und
anschrägen der Rohrwandung ist hier einzukalkulieren.
Menge: 25,000 St
Zuordnung: 541

**4.3.28 Überschiebmuffe DN 200 PVC**
PVC-Überschiebmuffe KGU, DN 200 einschließlich
Dichtringe, Baulänge 35,0 cm,  liefern und einbauen.
Als Zulage zu Kanalrohren DN 200 PVC.
Der erforderliche entgraten der Schnittkanten und
anschrägen der Rohrwandung ist hier einzukalkulieren.
Menge: 5,000 St
Zuordnung: 541

**4.3.29 Überschiebmuffe DN 150 PVC**
PVC-Überschiebmuffe KGU, DN 250 einschließlich
Dichtringe, Baulänge 35,0 cm,  liefern und einbauen.
Als Zulage zu Kanalrohren DN 250 PVC.
Der erforderliche entgraten der Schnittkanten und
anschrägen der Rohrwandung ist hier einzukalkulieren.
Menge: 5,000 St
Zuordnung: 541

**4.3.30 Anschlussstücke -KGUS-M/-E- einbauen**
PVC-Anschlussstücke -KGUSM- und -KGUSE-
DN 100 bis DN 150 für den Übergang auf Steinzeugrohr
liefern und einbauen.
Menge: 10,000 St

**4.3.31 Rohrkupplung DN 150 B an DN 150 PVC**
Rohrkupplung zur Verbindung der vorh. Betonrohrleitung
DN 150 an die neue Kanalrohrleitung DN 150 PVC,
inkl. Edelstahlspannband 1.4301 mit EPDM/SBR Manschette
und Fixierkorb liefern und einbauen.
Fabrikat: Funke Kunststoffe GmbH, Typ VPC-Rohrkupplung
oder gleichwertiges Fabrikat.

Angebotenes Fabrikat: ___________________________
Menge: 4,000 St

**4.3.32 Manschettendichtungen DN 100**
Manschettendichtungen gemäß DIN EN 295, Teil 4, für DN
100 mit DIBT-Zulassung liefern und für die Verbindung
von Steinzeugrohren einbauen.
Manschettendichtung DN 100, Tragfähigkeitsklasse 160,
Typ 2 B, d3-Bereich 120-137, Breite 125 mm.
Menge: 5,000 St
Zuordnung: 541

**4.3.33 Manschettendichtungen DN 150**
Manschettendichtungen gemäß DIN EN 295, Teil 4, für DN
150 mit DIBT-Zulassung liefern und für die Verbindung
von Steinzeugrohren einbauen.
Manschettendichtung DN 150, Tragfähigkeitsklasse 160,
Typ 2 B, d3-Bereich 182-200, Breite 150 mm.
Menge: 25,000 St
Zuordnung: 541

**4.3.34 Kunststoff-Schächte, DN 600, t = 0,80 bis 1,50 m**
Kunststoff-Schacht aus PP-Fertigteilen,rund, lichte
Weite 0,60 m, bestehend aus Schachtunterteil,
Schachtrohr und Schachtabdeckung, liefern und
einschließlich Fundamentierung gemäß Verlegeanleitung
des Herstellers einbauen.
Schachtunterteil: Typ RML, mit Anschlüssen für
gelenkige Einbindung der Kanalrohre DN 150,
werkseitig eingebaute Lippenringdichtung, integriert im
Schachtunterteil.
Je 1x Zu- und 1x Ablauf: DN 150.
Schachtrohr: DN 600.
Schachtabdeckung: Klasse D400, DIN 1229, Rahmen rund
aus Gußeisen inkl. Betonauflagering passend zum
Schacht, fest eingebaut im Teleskoprohr, Deckel rund
aus Gußeisen mit Lüftungsöffnungen.
Schachttiefe: OK Fließsohle bis OK Deckel = 1,26 bis 1,
50 m.
Menge: 1,000 St
Zuordnung: 541

**4.3.35 Beton C 20/25**
Beton C 20/25, XF1, liefern und nach Angabe der
örtlichen Bauüberwachung einbauen und verdichten.
Grobschalung ist einzukalkulieren.
Menge: 10,000 m3

#### Untertitel 4.4 Vorflutsicherungen

**4.4.1 Vorflutsicherung Absperrung, Schmutzwasser**
Vorflutsicherung im Schmutzwasserkanal durch Absperrung
des Zulaufes der Haltung bzw. Leitung im Schachtbauwerk
bzw. Revisionsöffnung oberhalb der Fließrichtung
mittels Absperrblase einrichten, für die Dauer der
Inspektions-, Bau- bzw. Sanierungsarbeiten vorhalten
und nach Beendigung der Arbeiten wieder zurückbauen.
Der oberhalb der Fließrichtung liegende Kanalabschnitt
ist gegen Schäden durch Rückstau zu schützen.
Ist die anfallende Abwassermenge für diese Form der
Vorflutsicherung zu groß, ist diese mit einer
Abwasserüberleitung zu gewährleisten. Diese wird als
Zulage separat vergütet. Vorflutsicherung in
Schmutzwasserhaltungen bzw. Leitungen bis DN 250.
Die Abrechnung erfolgt pro Haltung.
Menge: 3,000 St
Zuordnung: 541

**4.4.2 Vorflutsicherung Abwasserüberleitung, SW bis DN 250, Zulage**
Vorflutsicherung im Schmutzwasserkanal durch
Abwasserüberleitung mittels Absperrblasen, Pumpen und
Hilfsrohrleitungen aus Kanaleinstiegs- oder
Revisionsschächte für die Dauer der Inspektions-, Bau-
bzw. Sanierungsarbeiten an der Freispiegelkanalisation
bis einschließlich DN 250 durchführen. Die Auswahl der
Pumpen erfolgt durch den AN.
Die Abwässer sind abschnittsweise vor den
Umleitungsstrecken aufzustauen und ggf. mit Pumpen auf
Straßenhöhe anzuheben und über Hilfsleitungen unterhalb
des Anschlussbereiches wieder einzuleiten.
Erforderliche Förderleistung bis 40l/s über eine
Strecke von max. 70 m.
Die Abrechnung erfolgt pro Haltung bzw. Leitung. Als
Zulage zur Vorflutsicherung der Absperrung.
Menge: 5,000 St
Zuordnung: 541

**4.4.3 Vorflutsicherung Absperrung, Regenwasser bis DN 150**
Vorflutsicherung in Regenwasseranschlussleitungen durch
Absperrung des Zulaufes der Haltung bzw. Leitung im
Schachtbauwerk bzw. Revisionsöffnung oberhalb der
Fließrichtung mittels Absperrblase einrichten, für die
Dauer der Inspektions-, Bau- bzw. Sanierungsarbeiten
vorhalten
und nach Beendigung der Arbeiten wieder zurückbauen.
Der oberhalb der Fließrichtung liegende Kanalabschnitt
ist gegen Schäden durch Rückstau zu schützen.
Ist die anfallende Abwassermenge für diese Form der
Vorflutsicherung zu groß, ist diese mit einer
Abwasserüberleitung zu gewährleisten. Diese wird als
Zulage separat vergütet. Vorflutsicherung in
Regenwasserhaltungen bzw. Leitungen bis DN 150.
Die Abrechnung erfolgt pro Haltung.
Menge: 10,000 St
Zuordnung: 541

**4.4.4 Vorflutsicherung Abwasserüberleitung, RW bis DN 150, Zulage**
Vorflutsicherung in Regenwasseranschlussleitungen durch
Abwasserüberleitung mittels Absperrblasen, Pumpen und
Hilfsrohrleitungen aus Kanaleinstiegs- oder
Revisionsschächte für die Dauer der Inspektions-, Bau-
bzw. Sanierungsarbeiten an der Freispiegelkanalisation
bis
einschließlich DN 150 durchführen. Die Auswahl der
Pumpen erfolgt durch den AN.
Die Abwässer sind abschnittsweise vor den
Umleitungsstrecken aufzustauen und ggf. mit Pumpen auf
Straßenhöhe anzuheben und über Hilfsleitungen unterhalb
des Anschlussbereiches wieder einzuleiten.
Erforderliche Förderleistung bis 20l/s über eine
Strecke von max. 70 m.
Die Abrechnung erfolgt pro Haltung bzw. Leitung. Als
Zulage zur Vorflutsicherung der Absperrung.
Nur auf besondere Anweisung der Bauüberwachung des AG.
Menge: 3,000 St
Zuordnung: 541

#### Untertitel 4.5 Dokumentation, Stundenlöhne

**4.5.1 Anschlussleitungen DN 100 bis 200 inspizieren, Abnahme**
Kanal-TV-Inspektion der Anschlussleitungen gemäß
Arbeitshilfen Abwasser 2012, DWA-M 149-2 in Verbindung
mit DIN EN 13508-2, mit Schnittstelle ISY-Bau Format
XML (2006), gegen Fließrichtung nach Durchführung der
Sanierungsarbeiten als Abnahmeinspektion durchführen.

Kamera: Drehschwenkkopfkamera
Rohrleitungssystem: Anschlussleitungen DN 100 bis DN
200, teilweise verzweigt.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 150,000 m
Zuordnung: 541

**4.5.2 Hauptkanäle DN 150 bis 250 inspizieren, Abnahme**
Kanal-TV-Inspektion der Hauptkanäle gemäß Arbeitshilfen
Abwasser 2012, DWA-M 149-2 in Verbindung mit DIN EN
13508-2, mit Schnittstelle ISY-Bau Format XML (2006),
gegen Fließrichtung nach Durchführung der
Sanierungsarbeiten als Abnahmeinspektion durchführen.

Kamera: Drehschwenkkopfkamera
Rohrleitungssystem: Hauptkanäle DN 150 bis DN 250.
Freispiegelgefälleleitungen vor der Inspektion
reinigen, bei Bedarf durch Absperrungen oder Überpumpen
trocken halten, so dass eine einwandfreie Inspektion
der Fließsohle möglich ist. Die Reinigung und
Vorflutsicherung werden separat vergütet.

Die Kanal-TV-Inspektion ist mit ausreichender
Ausleuchtung
durchzuführen. Alle Anschlüsse, Abzweige und Rohrbögen,
jedoch auch alle eventuelle vorgefundene Schadstellen
sind gemäß DIN EN 13508-2 zu erfassen und einzumessen.

Kanal-TV-Inspektion außerhalb von Gebäuden.
Übergabe der Dokumentation in 1-facher
Papierausfertigung inkl. Haltungsberichte.
Menge: 60,000 m
Zuordnung: 541

**4.5.3 Dichtheitsprüfung Freispiegelgefälleleitungen, Muffendruckprüfung**
Freispiegelgefälleleitung gemäß DIN EN 1610 als
Muffendruckprüfung mit Luft auf Dichtheit prüfen.
Dichtheitsprüfung für: PVC- bzw. Steinzeug-Kanalrohre
DN 100 bis DN 250.
Durchführung durch ein unabhängiges Prüfinstitut im
Beisein des AG. Dichtheitsprüfung einschließlich der
erforderlichen Dokumentation. Versuche mit negativen
Versuchsausgang werden nicht vergütet.
Menge: 10,000 m
Zuordnung: 541

**4.5.4 Dichtheitsprüfung Schächte**
Schächte aus Beton- und Kunststofffertigteilen, DN 400
bis DN 600 gemäß DIN EN 1610 auf Dichtheit prüfen.
Rohranschlüsse verschließen.
Erzeugung des Prüfdruckes durch die Füllung des
Schachtes mit Luft oder mit Wasser bis auf Höhe
Unterkante Rahmen der Schachtabdeckung bzw. etwa
verwendeter Auflagerringe.
Durchführung durch ein unabhängiges Prüfinstitut im
Beisein der örtlichen Bauüberwachung des AG.
Dichtheitsprüfung einschließlich der erforderlichen
Dokumentation. Versuche mit negativen Versuchsausgang
werden nicht vergütet.
Menge: 1,000 St
Zuordnung: 541

*Hinweis*
Hinweis zu den Stundenlöhnen
Alle Stundenlöhne sind nur auf besondere Anordnung des
AG zu erbringen.

**4.5.5 Stundenlöhne durch Baufachwerker**
Stundenlöhne durch Baufachwerker, Berufsgruppe VI.
Menge: 1,000 h
Zuordnung: 541

**4.5.6 Stundenlöhne durch Baufacharbeiter**
Stundenlöhne durch Baufacharbeiter, Berufsgruppe III.
Menge: 1,000 h
Zuordnung: 541

**4.5.7 Stundenlöhne durch Rad-Bagger**
Stundenlöhne durch Rad-Bagger, Löffelinhalt bis 0,6 m³,
inkl. Bedienung.
Menge: 1,000 h
Zuordnung: 541

**4.5.8 Stundenlöhne durch LKW**
Stundenlöhne durch LKW, Nutzlast bis 15 to, inkl.
Bedienung.
Menge: 1,000 h
Zuordnung: 541

USt %: 19,00
